# Pièces spéciales pour plancher surélevé sur vide sanitaire, en béton

- Propriété du fichier: CYPE INGENIEROS, S.A.
- Format: FIEBDC-3/2002
- Zone géographique: Sénégal
- Devise: XOF
- Coûts indirects: 3.00 %
- Frais généraux: 13.00 %
- Bénéfice: 6.00 %
- TVA: 18.00 %

## G Structure et gros oeuvre

### GB Planchers bas

#### GBC Planchers surélevés

**GBC020** U Pièces spéciales pour plancher surélevé sur vide sanitaire, en béton.
Pièce de bord périphérique, en forme de "L", en polypropylène et polyéthylène recyclés, de 200x30x10 cm, couleur noire, mis en place sur une base de béton de propreté pour empêcher le passage du béton vers l'intérieur des pièces pendant la phase de coulage du béton. Comprend les éléments de fixation.
Inclut: Implantation et mise en place des pièces.
Critère pour le métré: Nombre d'unités prévues, selon documentation graphique du Projet.
Critère pour le mémoire: On mesurera le nombre d'unités réellement exécutées selon les spécifications du Projet.

| Code | U | Désignation | Quantité | Prix | Montant |
|---|---|---|---|---|---|
| mt07cid020b | U | Pièce de bord périphérique, en forme de "L", en polypropylène et polyéthylène recyclés, de 200x30x10 cm, couleur noire, pour planchers surélevés sur vide sanitaire. (matériau) | 1.000 | 1650.19 | 1650.19 |
| mt50spa101 | kg | Clous en acier. (matériau) | 0.100 | 1638.99 | 163.90 |
| mt08var050 | kg | Fil de fer galvanisé pour attacher, de 1,30 mm de diamètre. (matériau) | 0.050 | 1089.22 | 54.46 |
| mo112 | h | Ouvrier d'exécution I/OE2 construction. (main-d'œuvre) | 0.143 | 950.76 | 135.96 |
| % | % | Frais de chantier des unités d'ouvrage | 2 % | 2004.51 | 40.09 |
|  |  | Coûts directs |  |  | 2044.60 |
