# Marche en bois

- Propriété du fichier: CYPE INGENIEROS, S.A.
- Format: FIEBDC-3/2002
- Zone géographique: Sénégal
- Devise: XOF
- Coûts indirects: 3.00 %
- Frais généraux: 13.00 %
- Bénéfice: 6.00 %
- TVA: 18.00 %

## G Structure et gros oeuvre

### GE Passerelles et escaliers

#### GEO Bois

**GEO010** U Marche en bois.
Marche en bois massif de pin sylvestre (Pinus sylvestris), de 800x300x32 mm, constitué d'un panneau contrecollé à lame continue, avec vernissage en atelier avec vernis synthétique avec finition brillante, résistance au glissement entre 15 et 35, placée via un système de fixation cachée sur limon en bois d'escalier. Comprend les accessoires et les éléments pour fixation de la marche.
Critère d'évaluation économique: Le prix ne comprend pas le limon d'escalier.
Inclut: Implantation. Mise en place et fixation des marches. Nettoyage final.
Critère pour le métré: Nombre d'unités prévues, selon documentation graphique du Projet.
Critère pour le mémoire: On mesurera le nombre d'unités réellement exécutées selon les spécifications du Projet.

| Code | U | Désignation | Quantité | Prix | Montant |
|---|---|---|---|---|---|
| mt07mee250aaa | U | Marche en bois massif de pin sylvestre (Pinus sylvestris), de 800x300x32 mm, constitué d'un panneau contrecollé à lame continue, avec vernissage en atelier avec vernis synthétique avec finition brillante, résistance au glissement entre 15 et 35. (matériau) | 1.000 | 31212.45 | 31212.45 |
| mt07emr408b | U | Accessoires et éléments pour fixation cachée de marche en bois massif sur limon en bois d'escalier. (matériau) | 1.000 | 2430.32 | 2430.32 |
| mo017 | h | Compagnon professionnel III/CP2 menuisier bois. (main-d'œuvre) | 0.307 | 1678.79 | 515.39 |
| mo058 | h | Ouvrier professionnel II/OP menuisier bois. (main-d'œuvre) | 0.307 | 979.00 | 300.55 |
| % | % | Frais de chantier des unités d'ouvrage | 2 % | 34458.71 | 689.17 |
|  |  | Coûts directs |  |  | 35147.88 |
