# Couche de béton de propreté

- Propriété du fichier: CYPE INGENIEROS, S.A.
- Format: FIEBDC-3/2002
- Zone géographique: Sénégal
- Devise: XOF
- Coûts indirects: 3.00 %
- Frais généraux: 13.00 %
- Bénéfice: 6.00 %
- TVA: 18.00 %

## G Structure et gros oeuvre

### GF Fondations

#### GFO Béton de propreté

**GFO010** m² Couche de béton de propreté.
Couche de béton de propreté et nivellement des fonds de fondations, de 10 cm d'épaisseur, de béton BCN: CPJ-CEM II/A 32,5 - P - B 16 - 15/25 - E: 1 - NA - P 18-305, coulage avec des moyens manuels, dans le fond de l'excavation préalablement réalisée.
Inclut: Implantation. Mise en place de touches et/ou réalisation des guides. Préparation du béton. Coulage et compactage du béton. Couronnement et arase du béton.
Critère pour le métré: Surface mesurée sur la surface théorique de l'excavation, selon documentation graphique du Projet.
Critère pour le mémoire: On mesurera la surface théorique exécutée selon les spécifications du Projet, sans inclure les augmentations par excès d'excavation non autorisés.

| Code | U | Désignation | Quantité | Prix | Montant |
|---|---|---|---|---|---|
| mt08aaa010a | m³ | Eau. (matériau) | 0.019 | 1094.14 | 20.79 |
| mt01arg000a | m³ | Sable criblé. (matériau) | 0.045 | 16368.34 | 736.58 |
| mt01arg001ar | m³ | Gros granulats homogénéisés, de taille maximale 15/25 mm. (matériau) | 0.085 | 17479.94 | 1485.79 |
| mt08cem000a | kg | Ciment gris en sacs. (matériau) | 36.488 | 79.51 | 2901.16 |
| mq06hor010 | h | Bétonnière électrique avec une capacité de gâchage de 160 l. (matériel) | 0.073 | 1652.03 | 120.60 |
| mo045 | h | Compagnon professionnel III/CP2 bétonneur. (main-d'œuvre) | 0.011 | 1752.38 | 19.28 |
| mo092 | h | Ouvrier professionnel II/OP bétonneur. (main-d'œuvre) | 0.023 | 1029.61 | 23.68 |
| mo113 | h | Ouvrier d'exécution I/OE1 construction. (main-d'œuvre) | 0.158 | 951.86 | 150.39 |
| mo112 | h | Ouvrier d'exécution I/OE2 construction. (main-d'œuvre) | 0.165 | 967.44 | 159.63 |
| % | % | Frais de chantier des unités d'ouvrage | 2 % | 5617.90 | 112.36 |
|  |  | Coûts directs |  |  | 5730.26 |
