# Démolition d'un pilastre en maçonnerie

- Propriété du fichier: CYPE INGENIEROS, S.A.
- Format: FIEBDC-3/2002
- Zone géographique: Sénégal
- Devise: XOF
- Coûts indirects: 3.00 %
- Frais généraux: 13.00 %
- Bénéfice: 6.00 %
- TVA: 18.00 %

## G Structure et gros oeuvre

### GO Poteaux, poutres et ossatures

#### GOD Démolition

**GOD090** m³ Démolition d'un pilastre en maçonnerie.
Démolition d'un pilastre en maçonnerie de briques pleines en terre cuite, avec des moyens manuels, et chargement manuel dans le camion ou la benne.
Inclut: Démolition de l'élément. Fragmentation des décombres en pièces maniables. Retrait et stockage des décombres. Nettoyage des restes d'ouvrage. Chargement manuel des décombres dans le camion ou la benne.
Critère pour le métré: Volume mesuré selon documentation graphique du Projet.
Critère pour le mémoire: On mesurera le volume réellement démoli selon les spécifications du Projet.

| Code | U | Désignation | Quantité | Prix | Montant |
|---|---|---|---|---|---|
| mo112 | h | Ouvrier d'exécution I/OE2 construction. (main-d'œuvre) | 5.216 | 950.76 | 4959.16 |
| mo113 | h | Ouvrier d'exécution I/OE1 construction. (main-d'œuvre) | 5.216 | 935.45 | 4879.31 |
| % | % | Frais de chantier des unités d'ouvrage | 2 % | 9838.47 | 196.77 |
|  |  | Coûts directs |  |  | 10035.24 |
