# Déconnexion de l'arrivée de gaz

- Propriété du fichier: CYPE INGENIEROS, S.A.
- Format: FIEBDC-3/2002
- Zone géographique: Sénégal
- Devise: XOF
- Coûts indirects: 3.00 %
- Frais généraux: 13.00 %
- Bénéfice: 6.00 %
- TVA: 18.00 %

## P Interventions préalables

### PI Déconnexion des installations

#### PIG Gaz

**PIG010** U Déconnexion de l'arrivée de gaz.
Déconnexion de l'arrivée de l'installation de gaz du bâtiment, avec coupure du fluide à l'aide d'une vanne d'isolement, annulation préalable et neutralisation par la compagnie fournisseur, sans affecter la stabilité des éléments constructifs auxquels elle pourrait être unie. Comprend le nettoyage, l'entassement, le retrait et le chargement manuel des décombres dans le camion ou la benne.
Inclut: Déconnexion de l'arrivée. Mise en place de couvercles. Retrait des décombres. Chargement des décombres dans le camion ou la benne.
Critère pour le métré: Nombre d'unités prévues, selon documentation graphique du Projet.
Critère pour le mémoire: On mesurera le nombre d'unités réellement exécutées selon les spécifications du Projet.

| Code | U | Désignation | Quantité | Prix | Montant |
|---|---|---|---|---|---|
| mo010 | h | Compagnon professionnel III/CP2 installateur de gaz. (main-d'œuvre) | 4.285 | 1700.48 | 7286.56 |
| % | % | Frais de chantier des unités d'ouvrage | 2 % | 7286.56 | 145.73 |
|  |  | Coûts directs |  |  | 7432.29 |
