# Excavation pour la localisation des services et des installations

- Propriété du fichier: CYPE INGENIEROS, S.A.
- Format: FIEBDC-3/2002
- Zone géographique: Sénégal
- Devise: XOF
- Coûts indirects: 3.00 %
- Frais généraux: 13.00 %
- Bénéfice: 6.00 %
- TVA: 18.00 %

## P Interventions préalables

### PP Étude des pathologies

#### PPI Investigations in situ

**PPI020** U Excavation pour la localisation des services et des installations.
Excavation pour la localisation des services ou des installations existantes, dans n'importe quelle zone du chantier, allant jusqu'à 3 m de profondeur, réalisée avec des moyens mécaniques. Comprend le remblai postérieur, le compactage et la remise en place du revêtement de sol existant.
Inclut: Implantation générale et fixation des points et des niveaux de référence. Excavation en couches horizontales successives et extraction des terres. Remplissage de l'ouverture. Compactage. Remise en place du revêtement de sol existant.
Critère pour le métré: Nombre d'unités prévues, selon documentation graphique du Projet.
Critère pour le mémoire: On mesurera le nombre d'unités réellement exécutées selon les spécifications du Projet.

| Code | U | Désignation | Quantité | Prix | Montant |
|---|---|---|---|---|---|
| mq01exn020a | h | Rétro-pelleteuse hydraulique sur pneus, de 105 kW. (matériel) | 0.580 | 24857.99 | 14417.63 |
| mq02rod010a | h | Plaque vibrante à guidage manuel, de 170 kg, largeur de travail 50 cm, réversible. (matériel) | 0.522 | 2279.32 | 1189.81 |
| mq02cia020j | h | Camion citerne, de 8 m³ de capacité. (matériel) | 0.174 | 56935.10 | 9906.71 |
| mq12bau030b | h | Pompe autoaspirante électrique à eaux propres haute pression, de 3 kW, pour un débit de 30 m³/h. (matériel) | 0.580 | 1195.97 | 693.66 |
| mo020 | h | Compagnon professionnel III/CP2 construction. (main-d'œuvre) | 1.857 | 1757.70 | 3264.05 |
| mo113 | h | Ouvrier d'exécution I/OE1 construction. (main-d'œuvre) | 1.857 | 993.55 | 1845.02 |
| % | % | Frais de chantier des unités d'ouvrage | 2 % | 31316.88 | 626.34 |
|  |  | Coûts directs |  |  | 31943.22 |
