# Essai de consistance et de résistance du béton

- Propriété du fichier: CYPE INGENIEROS, S.A.
- Format: FIEBDC-3/2002
- Zone géographique: Sénégal
- Devise: XOF
- Coûts indirects: 3.00 %
- Frais généraux: 13.00 %
- Bénéfice: 6.00 %
- TVA: 18.00 %

## Q Contrôle de qualité et essais

### QE Structures en béton

#### QEH Bétons fabriqués en centrale

**QEH010** U Essai de consistance et de résistance du béton.
Essai à réaliser en laboratoire accrédité dans le domaine technique correspondant, sur un échantillon de béton frais, pris sur site selon NF EN 12350-1, pour la détermination des caractéristiques suivantes: résistance caractéristique à la compression du béton durci avec fabrication et séchage de 3 éprouvettes cylindriques de 15x30 cm selon NF EN 12390-2 et rupture à la compression de celles-ci selon NF EN 12390-3. Comprend le déplacement au site, la prise d'échantillon et le rapport des résultats.
Inclut: Déplacement sur chantier. Prise d'échantillon. Réalisation des essais. Rédaction d'un rapport des résultats des essais réalisés.
Critère pour le métré: Essai à réaliser, selon documentation du Plan de contrôle de qualité.

| Code | U | Désignation | Quantité | Prix | Montant |
|---|---|---|---|---|---|
| mt49hop020 | U | Essai pour déterminer la résistance caractéristique à la compression du béton durci avec fabrication et séchage de 3 éprouvettes cylindriques de 15x30 cm selon NF EN 12390-2, avec rupture à la compression selon NF EN 12390-3, comprend le déplacement au site, la prise d'un échantillon de béton frais selon NF EN 12350-1 et le rapport des résultats. (matériau) | 1.000 | 24208.39 | 24208.39 |
| % | % | Frais de chantier des unités d'ouvrage | 2 % | 24208.39 | 484.17 |
|  |  | Coûts directs |  |  | 24692.56 |
