# Bâti support encastré pour douche

- Propriété du fichier: CYPE INGENIEROS, S.A.
- Format: FIEBDC-3/2002
- Zone géographique: Sénégal
- Devise: XOF
- Coûts indirects: 3.00 %
- Frais généraux: 13.00 %
- Bénéfice: 6.00 %
- TVA: 18.00 %

## T Équipements techniques

### TB Équipements sanitaires

#### TBU Douches

**TBU200** U Bâti support encastré pour douche.
Bâti support prémonté en acier galvanisé, de 530 mm de largeur, avec siphon d'évacuation murale, avec profilés d'appui en acier galvanisé à hauteur réglable entre 65 et 90 mm, pour douche, avec manchon de raccordement en polyéthylène haute densité de 40 mm de diamètre, couvercle de protection avec bavette et fixations. Installation encastrée dans un mur en maçonnerie.
Inclut: Implantation. Mise en place et fixation du bâti support. Connexion au réseau d'évacuation. Mise en place de l'enjoliveur. Contrôle de son bon fonctionnement.
Critère pour le métré: Nombre d'unités prévues, selon documentation graphique du Projet.
Critère pour le mémoire: On mesurera le nombre d'unités réellement mises en place selon les spécifications du Projet.

| Code | U | Désignation | Quantité | Prix | Montant |
|---|---|---|---|---|---|
| mt30geb085a | U | Bâti support prémonté en acier galvanisé, de 530 mm de largeur, avec siphon d'évacuation murale, avec profilés d'appui en acier galvanisé à hauteur réglable entre 65 et 90 mm, pour douche, avec manchon de raccordement en polyéthylène haute densité de 40 mm de diamètre, couvercle de protection avec bavette et fixations, à encastrer dans un mur en maçonnerie ou dans une cloison de plaques de plâtre. (matériau) | 1.000 | 373591.03 | 373591.03 |
| op00tal010 |  | Perceuse. | 1.000 | 0.00 | 0.00 |
| op00ato010 |  | Tournevis. | 1.000 | 0.00 | 0.00 |
| mo008 | h | Compagnon professionnel III/CP2 plombier. (main-d'œuvre) | 0.952 | 1700.48 | 1618.86 |
| % | % | Frais de chantier des unités d'ouvrage | 2 % | 375209.89 | 7504.20 |
|  |  | Coûts directs |  |  | 382714.09 |
