# Vanne pour radiateur

- Propriété du fichier: CYPE INGENIEROS, S.A.
- Format: FIEBDC-3/2002
- Zone géographique: Sénégal
- Devise: XOF
- Coûts indirects: 3.00 %
- Frais généraux: 13.00 %
- Bénéfice: 6.00 %
- TVA: 18.00 %

## T Équipements techniques

### TC ECS et chauffage

#### TCE Systèmes de conduction d'eau

**TCE250** U Vanne pour radiateur.
Vanne monotube manuelle pour radiateur, réversible, avec sonde de pénétration en acier zingué de 45 cm de longueur, connexion filetée de 24x19 mm compatible avec des adaptateurs pour tubes multicouche et connexion de 1/2" de diamètre avec le radiateur, avec corps en laiton, tige en acier inoxydable, garnitures en EPDM et commande manuelle en ABS, avec adaptateur pour assemblage à compression d'un tube de 18 mm de diamètre et 2 mm d'épaisseur avec filet 24x19 mm. Comprend les éléments de montage et les accessoires nécessaires à son bon fonctionnement.
Inclut: Implantation. Mise en place. Connexion. Contrôle de son bon fonctionnement.
Critère pour le métré: Nombre d'unités prévues, selon documentation graphique du Projet.
Critère pour le mémoire: On mesurera le nombre d'unités réellement exécutées selon les spécifications du Projet.

| Code | U | Désignation | Quantité | Prix | Montant |
|---|---|---|---|---|---|
| mt38alb540a | U | Vanne monotube manuelle pour radiateur, réversible, avec sonde de pénétration en acier zingué de 45 cm de longueur, connexion filetée de 24x19 mm compatible avec des adaptateurs pour tubes multicouche et connexion de 1/2" de diamètre avec le radiateur, avec corps en laiton, tige en acier inoxydable, garnitures en EPDM et commande manuelle en ABS. (matériau) | 1.000 | 15564.44 | 15564.44 |
| mt38alb500c | U | Adaptateur pour assemblage à compression d'un tube de 18 mm de diamètre et 2 mm d'épaisseur avec filet 24x19 mm. (matériau) | 1.000 | 3324.93 | 3324.93 |
| mt38www012 | U | Produits complémentaires pour installation de chauffage et d'E.C.S. (matériau) | 0.100 | 1838.61 | 183.86 |
| mo004 | h | Compagnon professionnel III/CP2 chauffagiste. (main-d'œuvre) | 0.130 | 1700.48 | 221.06 |
| mo103 | h | Ouvrier professionnel II/OP chauffagiste. (main-d'œuvre) | 0.130 | 971.13 | 126.25 |
| % | % | Frais de chantier des unités d'ouvrage | 2 % | 19420.54 | 388.41 |
|  |  | Coûts directs |  |  | 19808.95 |
