# Chaudière à gaz, collective, à condensation, murale

- Propriété du fichier: CYPE INGENIEROS, S.A.
- Format: FIEBDC-3/2002
- Zone géographique: Sénégal
- Devise: XOF
- Coûts indirects: 3.00 %
- Frais généraux: 13.00 %
- Bénéfice: 6.00 %
- TVA: 18.00 %

## T Équipements techniques

### TC ECS et chauffage

#### TCG Gaz

**TCG160** U Chaudière à gaz, collective, à condensation, murale.
Chaudière mural, à condensation, avec échangeur à tubes en aluminium à ailettes et brûleur modulant à gaz naturelle, pour chauffage, puissance utile modulante de 10,4 à 45 kW, poids 48 kg, dimensions 695x520x465 mm, avec vanne à 3 voies pour la production d'E.C.S. par ballon échangeur. Totalement montée, connectée et testée.
Inclut: Implantation. Présentation des éléments. Montage de la chaudière et de ses accessoires. Connecté aux réseaux de conduction d'eau, de gaz, d'assainissement et électrique, et au conduit d'évacuation des produits de la combustion. Mise en marche.
Critère pour le métré: Nombre d'unités prévues, selon documentation graphique du Projet.
Critère pour le mémoire: On mesurera le nombre d'unités réellement exécutées selon les spécifications du Projet.

| Code | U | Désignation | Quantité | Prix | Montant |
|---|---|---|---|---|---|
| mt38cbu070aa | U | Chaudière mural, à condensation, avec échangeur à tubes en aluminium à ailettes et brûleur modulant à gaz naturelle, pour chauffage, puissance utile modulante de 10,4 à 45 kW, poids 48 kg, dimensions 695x520x465 mm, avec vanne à 3 voies pour la production d'E.C.S. par ballon échangeur. (matériau) | 1.000 | 3155642.22 | 3155642.22 |
| mt38www010 | U | Produits complémentaires pour installation de chauffage. (matériau) | 1.000 | 1469.57 | 1469.57 |
| mo004 | h | Compagnon professionnel III/CP2 chauffagiste. (main-d'œuvre) | 5.293 | 1730.31 | 9158.53 |
| mo103 | h | Ouvrier professionnel II/OP chauffagiste. (main-d'œuvre) | 5.293 | 988.16 | 5230.33 |
| % | % | Frais de chantier des unités d'ouvrage | 2 % | 3171500.65 | 63430.01 |
|  |  | Coûts directs |  |  | 3234930.66 |
