# Aérotherme électrique

- Propriété du fichier: CYPE INGENIEROS, S.A.
- Format: FIEBDC-3/2002
- Zone géographique: Sénégal
- Devise: XOF
- Coûts indirects: 3.00 %
- Frais généraux: 13.00 %
- Bénéfice: 6.00 %
- TVA: 18.00 %

## T Équipements techniques

### TC ECS et chauffage

#### TCL Électricité

**TCL050** U Aérotherme électrique.
Aérotherme électrique mural, avec boîte en tôle d'acier peinte, de 450x565x166 mm, débit d'air 1100 m³/h, niveau sonore à 1,5 m 50 dBA, puissance 15 kW, divisible en 2 étapes, ventilateur hélicoïdal en aluminium avec moteur pour alimentation triphasée à 400 V, résistance électrique en spirale isolée avec de la poudre de quartz, interrupteur de commande, contacteur, protecteur thermique incorporé et supports pour paroi.
Inclut: Implantation. Fixation des supports au parement. Mise en place de l'appareil et des accessoires. Connexion et contrôle de son bon fonctionnement.
Critère pour le métré: Nombre d'unités prévues, selon documentation graphique du Projet.
Critère pour le mémoire: On mesurera le nombre d'unités réellement exécutées selon les spécifications du Projet.

| Code | U | Désignation | Quantité | Prix | Montant |
|---|---|---|---|---|---|
| mt42csp010jq | U | Aérotherme électrique mural, avec boîte en tôle d'acier peinte, de 450x565x166 mm, débit d'air 1100 m³/h, niveau sonore à 1,5 m 50 dBA, puissance 15 kW, divisible en 2 étapes, ventilateur hélicoïdal en aluminium avec moteur pour alimentation triphasée à 400 V, résistance électrique en spirale isolée avec de la poudre de quartz, interrupteur de commande, contacteur, protecteur thermique incorporé et supports pour paroi. (matériau) | 1.000 | 755318.01 | 755318.01 |
| mo004 | h | Compagnon professionnel III/CP2 chauffagiste. (main-d'œuvre) | 0.258 | 1700.48 | 438.72 |
| mo103 | h | Ouvrier professionnel II/OP chauffagiste. (main-d'œuvre) | 0.258 | 971.13 | 250.55 |
| % | % | Frais de chantier des unités d'ouvrage | 2 % | 756007.28 | 15120.15 |
|  |  | Coûts directs |  |  | 771127.43 |
