# Lave-linge

- Propriété du fichier: CYPE INGENIEROS, S.A.
- Format: FIEBDC-3/2002
- Zone géographique: Sénégal
- Devise: XOF
- Coûts indirects: 3.00 %
- Frais généraux: 13.00 %
- Bénéfice: 6.00 %
- TVA: 18.00 %

## T Équipements techniques

### TD Équipements pour cuisines et buanderies

#### TDE Appareils électrodomestiques

**TDE020** U Lave-linge.
Lave-linge à charge frontale, de 600 mm de largeur, 850 mm de hauteur et 475 mm de profondeur, finition chromé mate, avec capacité pour 8,5 kg de charge, consommation d'énergie pour 100 cycles du programme Eco 40-60 64 kWh, consommation d'eau du programme Eco 40-60 49 l, classe d'efficacité énergétique D, classe d'émission de bruit aérien A.
Inclut: Implantation. Mise en place de l'appareil. Connexion au réseau d'évacuation. Connexion au réseau électrique. Contrôle de son bon fonctionnement.
Critère pour le métré: Nombre d'unités prévues, selon documentation graphique du Projet.
Critère pour le mémoire: On mesurera le nombre d'unités réellement mises en place selon les spécifications du Projet.

| Code | U | Désignation | Quantité | Prix | Montant |
|---|---|---|---|---|---|
| mt32lad010jbCsa | U | Lave-linge à charge frontale, de 600 mm de largeur, 850 mm de hauteur et 475 mm de profondeur, finition chromé mate, avec capacité pour 8,5 kg de charge, consommation d'énergie pour 100 cycles du programme Eco 40-60 64 kWh, consommation d'eau du programme Eco 40-60 49 l, classe d'efficacité énergétique D, classe d'émission de bruit aérien A, selon le règlement délégué (UE) Nº 2019/2014. (matériau) | 1.000 | 468408.24 | 468408.24 |
| mo008 | h | Compagnon professionnel III/CP2 plombier. (main-d'œuvre) | 0.465 | 1700.48 | 790.72 |
| mo003 | h | Compagnon professionnel III/CP2 électricien. (main-d'œuvre) | 0.199 | 1700.48 | 338.40 |
| % | % | Frais de chantier des unités d'ouvrage | 2 % | 469537.36 | 9390.75 |
|  |  | Coûts directs |  |  | 478928.11 |
