# Lave-linge

- Propriété du fichier: CYPE INGENIEROS, S.A.
- Format: FIEBDC-3/2002
- Zone géographique: Sénégal
- Devise: XOF
- Coûts indirects: 3.00 %
- Frais généraux: 13.00 %
- Bénéfice: 6.00 %
- TVA: 18.00 %

## T Équipements techniques

### TD Équipements pour cuisines et buanderies

#### TDE Appareils électrodomestiques

**TDE020** U Lave-linge.
Lave-linge à charge frontale, de 600 mm de largeur, 850 mm de hauteur et 550 mm de profondeur, finition chromé mate, avec capacité pour 9 kg de charge, consommation d'énergie pour 100 cycles du programme Eco 40-60 49 kWh, consommation d'eau du programme Eco 40-60 50 l, classe d'efficacité énergétique A, classe d'émission de bruit aérien A.
Inclut: Implantation. Mise en place de l'appareil. Connexion au réseau d'évacuation. Connexion au réseau électrique. Contrôle de son bon fonctionnement.
Critère pour le métré: Nombre d'unités prévues, selon documentation graphique du Projet.
Critère pour le mémoire: On mesurera le nombre d'unités réellement mises en place selon les spécifications du Projet.

| Code | U | Désignation | Quantité | Prix | Montant |
|---|---|---|---|---|---|
| mt32lad010jfJab | U | Lave-linge à charge frontale, de 600 mm de largeur, 850 mm de hauteur et 550 mm de profondeur, finition chromé mate, avec capacité pour 9 kg de charge, consommation d'énergie pour 100 cycles du programme Eco 40-60 49 kWh, consommation d'eau du programme Eco 40-60 50 l, classe d'efficacité énergétique A, classe d'émission de bruit aérien A, selon le règlement délégué (UE) Nº 2019/2014. (matériau) | 1.000 | 512184.71 | 512184.71 |
| mo008 | h | Compagnon professionnel III/CP2 plombier. (main-d'œuvre) | 0.465 | 1700.48 | 790.72 |
| mo003 | h | Compagnon professionnel III/CP2 électricien. (main-d'œuvre) | 0.199 | 1700.48 | 338.40 |
| % | % | Frais de chantier des unités d'ouvrage | 2 % | 513313.83 | 10266.28 |
|  |  | Coûts directs |  |  | 523580.11 |
