# Réfrigérateur

- Propriété du fichier: CYPE INGENIEROS, S.A.
- Format: FIEBDC-3/2002
- Zone géographique: Sénégal
- Devise: XOF
- Coûts indirects: 3.00 %
- Frais généraux: 13.00 %
- Bénéfice: 6.00 %
- TVA: 18.00 %

## T Équipements techniques

### TD Équipements pour cuisines et buanderies

#### TDE Appareils électrodomestiques

**TDE050** U Réfrigérateur.
Réfrigérateur américain, de 912 mm de largeur, 1780 mm de hauteur et 716 mm de profondeur, finition chromé mate, capacité des compartiments du réfrigérateur 409 l, capacité des compartiments du congélateur 225 l, consommation d'énergie annuelle 281 kWh, classe d'efficacité énergétique D, classe d'émission de bruit aérien B.
Inclut: Implantation. Mise en place de l'appareil. Connexion au réseau électrique. Contrôle de son bon fonctionnement.
Critère pour le métré: Nombre d'unités prévues, selon documentation graphique du Projet.
Critère pour le mémoire: On mesurera le nombre d'unités réellement mises en place selon les spécifications du Projet.

| Code | U | Désignation | Quantité | Prix | Montant |
|---|---|---|---|---|---|
| mt32fri020ra | U | Réfrigérateur américain, de 912 mm de largeur, 1780 mm de hauteur et 716 mm de profondeur, finition chromé mate, capacité des compartiments du réfrigérateur 409 l, capacité des compartiments du congélateur 225 l, consommation d'énergie annuelle 281 kWh, classe d'efficacité énergétique D, classe d'émission de bruit aérien B, selon le règlement délégué (UE) Nº 2019/2016. (matériau) | 1.000 | 1676638.84 | 1676638.84 |
| mo003 | h | Compagnon professionnel III/CP2 électricien. (main-d'œuvre) | 0.399 | 1700.48 | 678.49 |
| % | % | Frais de chantier des unités d'ouvrage | 2 % | 1677317.33 | 33546.35 |
|  |  | Coûts directs |  |  | 1710863.68 |
