# Réfrigérateur

- Propriété du fichier: CYPE INGENIEROS, S.A.
- Format: FIEBDC-3/2002
- Zone géographique: Sénégal
- Devise: XOF
- Coûts indirects: 3.00 %
- Frais généraux: 13.00 %
- Bénéfice: 6.00 %
- TVA: 18.00 %

## T Équipements techniques

### TD Équipements pour cuisines et buanderies

#### TDE Appareils électrodomestiques

**TDE050** U Réfrigérateur.
Frigorífico de dos puertas, de 555 mm de largeur, 1665 mm de hauteur et 620 mm de profondeur, couleur blanche, capacité des compartiments du réfrigérateur 198 l, capacité des compartiments du congélateur 56 l, consommation d'énergie annuelle 250 kWh, classe d'efficacité énergétique F, classe d'émission de bruit aérien C.
Inclut: Implantation. Mise en place de l'appareil. Connexion au réseau électrique. Contrôle de son bon fonctionnement.
Critère pour le métré: Nombre d'unités prévues, selon documentation graphique du Projet.
Critère pour le mémoire: On mesurera le nombre d'unités réellement mises en place selon les spécifications du Projet.

| Code | U | Désignation | Quantité | Prix | Montant |
|---|---|---|---|---|---|
| mt32fri030a | U | Frigorífico de dos puertas, de 555 mm de largeur, 1665 mm de hauteur et 620 mm de profondeur, couleur blanche, capacité des compartiments du réfrigérateur 198 l, capacité des compartiments du congélateur 56 l, consommation d'énergie annuelle 250 kWh, classe d'efficacité énergétique F, classe d'émission de bruit aérien C, selon le règlement délégué (UE) Nº 2019/2016. (matériau) | 1.000 | 576973.89 | 576973.89 |
| mo003 | h | Compagnon professionnel III/CP2 électricien. (main-d'œuvre) | 0.399 | 1700.48 | 678.49 |
| % | % | Frais de chantier des unités d'ouvrage | 2 % | 577652.38 | 11553.05 |
|  |  | Coûts directs |  |  | 589205.43 |
