# Arrivée de gaz

- Propriété du fichier: CYPE INGENIEROS, S.A.
- Format: FIEBDC-3/2002
- Zone géographique: Sénégal
- Devise: XOF
- Coûts indirects: 3.00 %
- Frais généraux: 13.00 %
- Bénéfice: 6.00 %
- TVA: 18.00 %

## T Équipements techniques

### TG Installations de gaz

#### TGA Arrivées

**TGA010** U Arrivée de gaz.
Arrivée de gaz qui unit le réseau de distribution de gaz de l'entreprise fournisseur ou le robinet de citerne dans le cas de réservoirs de stockage de gaz de pétrole liquéfiés (GPL) avec la vanne d'arrivée, constituée d'une tuyauterie enterrée de 8 m de longueur en polyéthylène haute densité PE 100, SDR11, de 63 mm de diamètre placée sur un lit de sable dans le fond de la tranchée préalablement excavée, avec les accessoires et les pièces spéciales correspondants, le collier de prise en charge placé sur le réseau général de distribution qui sert de lien entre l'arrivée et le réseau et robinet d'arrivée constitué de vanne à sphère en laiton nickelé de 2 1/2" de diamètre mise en place avec une union filetée, située à proximité de la construction, hors des limites de la propriété, logé dans un regard préfabriqué en polypropylène de 40x40x40 cm, placé sur une dalle en béton massif BCN: CPJ-CEM II/A 32,5 - P - B 20 - 15/25 - E: 1 - NA - P 18-305 de 15 cm d'épaisseur et fermé dans la partie supérieure avec couvercle en PVC. Comprend le béton plein BCN: CPJ-CEM II/A 32,5 - P - B 20 - 15/25 - E: 1 - NA - P 18-305 pour le repositionnement postérieur avec du sol existant. Totalement montée, connectée et testée.
Critère d'évaluation économique: Le prix comprend la démolition et le levage de la structure de chaussée existante et la connexion au réseau, mais il ne comprend ni l'excavation ni le remblai proprement dit.
Inclut: Implantation et tracé de l'arrivée en étage et des pentes, en coordination avec les autres installations ou éléments qui pourraient interférer. Rupture du revêtement avec compresseur. Suppression des terres lâches du fond de l'excavation. Coulage et compactage du béton pour la réalisation du dallage. Mise en place du regard préfabriqué. Réalisation de trous pour la connexion des tubes. Raccord et jonction des tubes au regard. Mise en place du couvercle et des accessoires. Présentation à sec des tuyauteries et des pièces spéciales. Déversement du sable dans le fond de la tranchée. Mise en place des tuyauteries. Montage du robinet d'arrivée. Raccord de l'arrivée avec le réseau de distribution de gaz.
Critère pour le métré: Nombre d'unités prévues, selon documentation graphique du Projet.
Critère pour le mémoire: On mesurera le nombre d'unités réellement exécutées selon les spécifications du Projet.

| Code | U | Désignation | Quantité | Prix | Montant |
|---|---|---|---|---|---|
| mt01ara010a | m³ | Sable avec granulométrie de 0 à 5 mm de diamètre, propre. (matériau) | 0.640 | 9295.76 | 5949.29 |
| mt43tpo011gg | m | Arrivée en polyéthylène haute densité PE 100, SDR11, de 63 mm de diamètre extérieur, selon NF EN 1555, avec le prix augmenté de 30% pour cause d'accessoires et pièces spéciales. (matériau) | 8.000 | 9847.88 | 78783.04 |
| mt10hmf040qaeg | m³ | Béton non armé prêt à l'emploi BCN: CPJ-CEM II/A 32,5 - P - B 20 - 15/25 - E: 1 - NA - P 18-305. (matériau) | 0.747 | 66850.55 | 49937.36 |
| mt43www030b | U | Regard à tampon amovible en polypropylène, avec fond prédécoupé, 40x40x40 cm, pour installations réceptrices de gaz. (matériau) | 1.000 | 75919.11 | 75919.11 |
| mt11arp050e | U | Couvercle en PVC, pour regard de gaz de 40x40 cm, avec fermeture hermétique au passage des odeurs méphitiques. (matériau) | 1.000 | 49162.24 | 49162.24 |
| mt37sve010h | U | Vanne à sphère en laiton nickelé à visser de 2 1/2". (matériau) | 1.000 | 72462.12 | 72462.12 |
| mt43tpo012e | m | Collier de prise en charge, en PVC, pour tube en polyéthylène haute densité de 63 mm de diamètre extérieur. (matériau) | 1.000 | 4653.64 | 4653.64 |
| mt43www040 | U | Test d'étanchéité pour installation de gaz. (matériau) | 1.000 | 90763.53 | 90763.53 |
| mq05pdm010b | h | Compresseur portable électrique 5 m³/min de débit. (matériel) | 2.782 | 3700.54 | 10294.90 |
| mq05mai030 | h | Marteau pneumatique. (matériel) | 2.782 | 2188.15 | 6087.43 |
| au00auh040 |  | Vibreur de béton, électrique. | 1.000 | 0.00 | 0.00 |
| mo020 | h | Compagnon professionnel III/CP2 construction. (main-d'œuvre) | 4.145 | 1683.89 | 6979.72 |
| mo113 | h | Ouvrier d'exécution I/OE1 construction. (main-d'œuvre) | 8.134 | 951.86 | 7742.43 |
| mo010 | h | Compagnon professionnel III/CP2 installateur de gaz. (main-d'œuvre) | 26.851 | 1730.31 | 46460.55 |
| mo109 | h | Ouvrier professionnel II/OP installateur de gaz. (main-d'œuvre) | 13.556 | 988.16 | 13395.50 |
| % | % | Frais de chantier des unités d'ouvrage | 4 % | 518590.86 | 20743.63 |
|  |  | Coûts directs |  |  | 539334.49 |
