# Détecteur analogique

- Propriété du fichier: CYPE INGENIEROS, S.A.
- Format: FIEBDC-3/2002
- Zone géographique: Sénégal
- Devise: XOF
- Coûts indirects: 3.00 %
- Frais généraux: 13.00 %
- Bénéfice: 6.00 %
- TVA: 18.00 %

## T Équipements techniques

### TI Protections contre les incendies

#### TIA Détection et alarme

**TIA150** U Détecteur analogique.
Détecteur optique de fumées analogique dirigeable avec isolant de court-circuit, en ABS couleur blanche, constitué d'un élément sensible aux fumées claires, pour alimentation de 12 à 24 Vcc, avec DEL d'activation et indicatrice d'alarme et sortie pour pilote de signalisation à distance, pour installation avec la canalisation de protection de câblage fixe en surface. Comprend le socle supplémentaire, la base universelle et les éléments de fixation.
Critère d'évaluation économique: Le prix ne comprend pas la canalisation de protection de câblage.
Inclut: Implantation. Fixation du socle supplémentaire. Fixation de la base. Montage, connexion et contrôle de son bon fonctionnement.
Critère pour le métré: Nombre d'unités prévues, selon documentation graphique du Projet.
Critère pour le mémoire: On mesurera le nombre d'unités réellement exécutées selon les spécifications du Projet.

| Code | U | Désignation | Quantité | Prix | Montant |
|---|---|---|---|---|---|
| mt41pig510 | U | Détecteur optique de fumées analogique dirigeable avec isolant de court-circuit, en ABS couleur blanche, constitué d'un élément sensible aux fumées claires, pour alimentation de 12 à 24 Vcc, avec DEL d'activation et indicatrice d'alarme et sortie pour pilote de signalisation à distance, selon NF EN 54-7. (matériau) | 1.000 | 37367.60 | 37367.60 |
| mt41pig550 | U | Base universelle, en ABS couleur blanche, pour détecteur analogique. Comprend les éléments de fixation. (matériau) | 1.000 | 12738.95 | 12738.95 |
| mt41pig551 | U | Socle supplémentaire de base universelle, en ABS couleur blanche, pour installation avec canalisation fixe en surface. (matériau) | 1.000 | 6794.11 | 6794.11 |
| mo006 | h | Compagnon professionnel III/CP2 installateur de réseaux et d'équipements de détection et de sécurité. (main-d'œuvre) | 0.645 | 1700.48 | 1096.81 |
| mo105 | h | Ouvrier professionnel II/OP installateur de réseaux et d'équipements de détection et de sécurité. (main-d'œuvre) | 0.645 | 971.13 | 626.38 |
| % | % | Frais de chantier des unités d'ouvrage | 2 % | 58623.85 | 1172.48 |
|  |  | Coûts directs |  |  | 59796.33 |
