# Démontage d'un réseau aérien de distribution d'eau contre les incendies

- Propriété du fichier: CYPE INGENIEROS, S.A.
- Format: FIEBDC-3/2002
- Zone géographique: Sénégal
- Devise: XOF
- Coûts indirects: 3.00 %
- Frais généraux: 13.00 %
- Bénéfice: 6.00 %
- TVA: 18.00 %

## T Équipements techniques

### TI Protections contre les incendies

#### TID Dépose

**TID120** m Démontage d'un réseau aérien de distribution d'eau contre les incendies.
Démontage d'un réseau aérien de distribution d'eau pour le stockage des équipements d'extinction des incendies, constitué d'un tuyau d'acier galvanisé sans soudure, union vissée, avec des moyens manuels et récupération du matériau pour sa localisation postérieure à un autre emplacement, l'ordre d'exécution du processus étant inverse à celui de son installation, sans détériorer les éléments constructifs auquel il peut être fixé, et chargement manuel dans le camion ou la benne.
Inclut: Démontage de l'élément. Obturation des conduites connectées à l'élément. Classement et étiquetage. Stockage des matériaux à réutiliser. Chargement manuel du matériau à réutiliser sur le camion. Retrait et entassement des restes de travaux. Nettoyage des restes d'ouvrage. Chargement manuel des restes de travaux dans le camion ou la benne.
Critère pour le métré: Longueur mesurée selon documentation graphique du Projet.
Critère pour le mémoire: On mesurera la longueur réellement démontée selon les spécifications du Projet.

| Code | U | Désignation | Quantité | Prix | Montant |
|---|---|---|---|---|---|
| mo008 | h | Compagnon professionnel III/CP2 plombier. (main-d'œuvre) | 0.178 | 1700.48 | 302.69 |
| mo107 | h | Ouvrier professionnel II/OP plombier. (main-d'œuvre) | 0.178 | 971.13 | 172.86 |
| % | % | Frais de chantier des unités d'ouvrage | 2 % | 475.55 | 9.51 |
|  |  | Coûts directs |  |  | 485.06 |
