# Pressostat

- Propriété du fichier: CYPE INGENIEROS, S.A.
- Format: FIEBDC-3/2002
- Zone géographique: Sénégal
- Devise: XOF
- Coûts indirects: 3.00 %
- Frais généraux: 13.00 %
- Bénéfice: 6.00 %
- TVA: 18.00 %

## T Équipements techniques

### TI Protections contre les incendies

#### TIF Systèmes fixes d'extinction

**TIF030** U Pressostat.
Pressostat de surveillance de haute et basse pression avec deux contacts NA/NC, intervalle de réglage de 0,7 à 12,1 bar, pour une pression maximale de travail de 17,2 bar. Comprend le tube protecteur et les câbles électriques.
Inclut: Implantation du parcours de la tuyauterie et de la situation du pressostat. Mise en place et fixation des tubes. Mise en place de l'élément. Pose des câbles. Montage, connexion et contrôle de son bon fonctionnement.
Critère pour le métré: Nombre d'unités prévues, selon documentation graphique du Projet.
Critère pour le mémoire: On mesurera le nombre d'unités réellement exécutées selon les spécifications du Projet.

| Code | U | Désignation | Quantité | Prix | Montant |
|---|---|---|---|---|---|
| mt41pag010a | U | Pressostat de surveillance de haute et basse pression avec deux contacts NA/NC, intervalle de réglage de 0,7 à 12,1 bar, pour une pression maximale de travail de 17,2 bar. (matériau) | 1.000 | 108581.82 | 108581.82 |
| mt35aia090aa | m | Tube rigide en PVC, branchable, courbable à chaud, de couleur noire, de 16 mm de diamètre nominal, pour climatisation fixe en surface. Résistance à la compression 1250 N, résistance à l'impact 2 joules, température de travail -5°C jusqu'à 60°C, avec degré de protection IP547 selon NF EN 60529, propriétés électriques: isolant, non propagateur de la flamme. Selon NF EN 61386-1 et NF EN 61386-22. Comprend les colliers, les éléments de fixation et les accessoires (courbes, manchons, tés, coudes et courbes flexibles). (matériau) | 5.000 | 1077.60 | 5388.00 |
| mt35cun020a | m | Câble unipolaire H07Z1-K (AS), sa tension assignée étant de 450/750 V, réaction au feu classe Cca-s1a,d1,a1 selon FR EN 50575, avec conducteur multifilaire de cuivre classe 5 (-K) de 1,5 mm² de section, avec isolation de composé thermoplastique à base de polyoléfine sans halogènes à faible émission de fumées et de gaz corrosifs (Z1). (matériau) | 10.000 | 358.65 | 3586.50 |
| mo008 | h | Compagnon professionnel III/CP2 plombier. (main-d'œuvre) | 0.322 | 1730.31 | 557.16 |
| mo107 | h | Ouvrier professionnel II/OP plombier. (main-d'œuvre) | 0.322 | 988.16 | 318.19 |
| mo003 | h | Compagnon professionnel III/CP2 électricien. (main-d'œuvre) | 0.322 | 1730.31 | 557.16 |
| mo102 | h | Ouvrier professionnel II/OP électricien. (main-d'œuvre) | 0.322 | 988.16 | 318.19 |
| % | % | Frais de chantier des unités d'ouvrage | 2 % | 119307.02 | 2386.14 |
|  |  | Coûts directs |  |  | 121693.16 |
