# Extincteur mobile à neige carbonique CO2

- Propriété du fichier: CYPE INGENIEROS, S.A.
- Format: FIEBDC-3/2002
- Zone géographique: Sénégal
- Devise: XOF
- Coûts indirects: 3.00 %
- Frais généraux: 13.00 %
- Bénéfice: 6.00 %
- TVA: 18.00 %

## T Équipements techniques

### TI Protections contre les incendies

#### TIX Extincteurs

**TIX070** U Extincteur mobile à neige carbonique CO2.
Extincteur mobile à neige carbonique CO2, avec une bouteille de 10 kg d'agent extincteur, d'efficacité 89B, avec chariot, corps en acier avec finition extérieure avec peinture époxy couleur rouge, vanne à levier, goupille de sécurité, tuyau et tromblon long.
Inclut: Mise en place de l'extincteur.
Critère pour le métré: Nombre d'unités prévues, selon documentation graphique du Projet.
Critère pour le mémoire: On mesurera le nombre d'unités réellement mises en place selon les spécifications du Projet.

| Code | U | Désignation | Quantité | Prix | Montant |
|---|---|---|---|---|---|
| mt41ixo120a | U | Extincteur mobile à neige carbonique CO2, avec une bouteille de 10 kg d'agent extincteur, d'efficacité 89B, avec chariot, corps en acier avec finition extérieure avec peinture époxy couleur rouge, vanne à levier, goupille de sécurité, tuyau et tromblon long, selon NF EN 3. (matériau) | 1.000 | 179070.95 | 179070.95 |
| mo113 | h | Ouvrier d'exécution I/OE1 construction. (main-d'œuvre) | 0.193 | 951.86 | 183.71 |
| % | % | Frais de chantier des unités d'ouvrage | 2 % | 179254.66 | 3585.09 |
|  |  | Coûts directs |  |  | 182839.75 |
