# Interrupteur différentiel modulaire

- Propriété du fichier: CYPE INGENIEROS, S.A.
- Format: FIEBDC-3/2002
- Zone géographique: Sénégal
- Devise: XOF
- Coûts indirects: 3.00 %
- Frais généraux: 13.00 %
- Bénéfice: 6.00 %
- TVA: 18.00 %

## T Équipements techniques

### TL Installations électriques

#### TLA Appareils modulaires de protection et commande

**TLA050** U Interrupteur différentiel modulaire.
Interrupteur différentiel instantané super immunisé, 4P/ 25A/30mA. Totalement monté, connecté et testé.
Inclut: Montage et connexion de l'élément.
Critère pour le métré: Nombre d'unités prévues, selon documentation graphique du Projet.
Critère pour le mémoire: On mesurera le nombre d'unités réellement exécutées selon les spécifications du Projet.

| Code | U | Désignation | Quantité | Prix | Montant |
|---|---|---|---|---|---|
| mt35cgm031ga | U | Interrupteur différentiel instantané super immunisé, 4P/25A/30mA, de 4 modules, y compris les accessoires de montage. Selon NF EN 61008-1. (matériau) | 1.000 | 120050.84 | 120050.84 |
| mo003 | h | Compagnon professionnel III/CP2 électricien. (main-d'œuvre) | 0.451 | 1700.48 | 766.92 |
| % | % | Frais de chantier des unités d'ouvrage | 2 % | 120817.76 | 2416.36 |
|  |  | Coûts directs |  |  | 123234.12 |
