# Tableau électrique pour logement de bâtiment collectif

- Propriété du fichier: CYPE INGENIEROS, S.A.
- Format: FIEBDC-3/2002
- Zone géographique: Sénégal
- Devise: XOF
- Coûts indirects: 3.00 %
- Frais généraux: 13.00 %
- Bénéfice: 6.00 %
- TVA: 18.00 %

## T Équipements techniques

### TL Installations électriques

#### TLI Installations intérieures

**TLI070** U Tableau électrique pour logement de bâtiment collectif.
Tableau électrique, protégé par 1 disjoncteur de connexion monophasé de 60 A, composé de: 3 interrupteurs différentiels (, 1 type A et 2 type AC), de 7 disjoncteurs magnétothermiques (, 2 de 16 A, 4 de 20 A, 1 de 32 A de courbe C) et d'un collecteur de terre, pour logement de bâtiment de 70 m² (2 chambres, 1 salle de bain, 1 WC, niveau de confort basique). Totalement monté, connecté et testé.
Inclut: Montage des composants. Identification et connexion des câbles.
Critère pour le métré: Nombre d'unités prévues, selon documentation graphique du Projet.
Critère pour le mémoire: On mesurera le nombre d'unités réellement exécutées selon les spécifications du Projet.

| Code | U | Désignation | Quantité | Prix | Montant |
|---|---|---|---|---|---|
| mt35cgm200c | U | Disjoncteur de connexion EDF différentiel, sélectif, bipolaire (2P), de 60 A, pour protection face aux surcharges et courts-circuits, selon NF C 62-411. (matériau) | 1.000 | 85101.46 | 85101.46 |
| mt35cgm225b | U | Interrupteur différentiel type AC de 40 A de 2 modules, selon NF EN 60898-1. (matériau) | 2.000 | 46206.94 | 92413.88 |
| mt35cgm225e | U | Interrupteur différentiel type A de 40 A de 2 modules, selon NF EN 60898-1. (matériau) | 1.000 | 57123.04 | 57123.04 |
| mt35cgm021dacae | U | Disjoncteur magnétothermique, bipolaire (2P), avec 4,5 kA de pouvoir de coupure, de 16 A d'intensité nominale, courbe C. Selon NF EN 60898-1. (matériau) | 2.000 | 13063.34 | 26126.68 |
| mt35cgm021dacag | U | Disjoncteur magnétothermique, bipolaire (2P), avec 4,5 kA de pouvoir de coupure, de 20 A d'intensité nominale, courbe C. Selon NF EN 60898-1. (matériau) | 4.000 | 14172.39 | 56689.56 |
| mt35cgm021dacak | U | Disjoncteur magnétothermique, bipolaire (2P), avec 4,5 kA de pouvoir de coupure, de 32 A d'intensité nominale, courbe C. Selon NF EN 60898-1. (matériau) | 1.000 | 15761.32 | 15761.32 |
| mt35cgm015 | U | Collecteur de terre de 450 mm de largeur, équipé avec 40 connecteurs avec vis imperdables et un connecteur de 35 mm². (matériau) | 1.000 | 26843.73 | 26843.73 |
| mo003 | h | Compagnon professionnel III/CP2 électricien. (main-d'œuvre) | 3.792 | 1700.48 | 6448.22 |
| % | % | Frais de chantier des unités d'ouvrage | 2 % | 366507.89 | 7330.16 |
|  |  | Coûts directs |  |  | 373838.05 |
