# Base porte-fusible encastrée

- Propriété du fichier: CYPE INGENIEROS, S.A.
- Format: FIEBDC-3/2002
- Zone géographique: Sénégal
- Devise: XOF
- Coûts indirects: 3.00 %
- Frais généraux: 13.00 %
- Bénéfice: 6.00 %
- TVA: 18.00 %

## T Équipements techniques

### TL Installations électriques

#### TLL Appareillage

**TLL210** U Base porte-fusible encastrée.
Base porte-fusible pour fusibles cylindriques de 8,5x31,5 mm, unipolaire (1P), de deux modules, gamme basique, intensité maximale 16 A, tension assignée 380 V, avec fusible cylindrique, courbe gG, intensité nominale 2 A, pouvoir de coupure 100 kA, taille 8,5x31,5 mm, couvercle, de couleur blanche et plaque de finition 1 poste, de couleur blanche. Installation encastrée.
Critère d'évaluation économique: Le prix ne comprend pas la boîte d'encastrement pour appareillage.
Inclut: Montage, connexion et contrôle de son bon fonctionnement.
Critère pour le métré: Nombre d'unités prévues, selon documentation graphique du Projet.
Critère pour le mémoire: On mesurera le nombre d'unités réellement exécutées selon les spécifications du Projet.

| Code | U | Désignation | Quantité | Prix | Montant |
|---|---|---|---|---|---|
| mt33gbg750a | U | Base porte-fusible pour fusibles cylindriques de 8,5x31,5 mm, unipolaire (1P), à encastrer, gamme basique, intensité maximale 16 A, tension assignée 380 V, selon NF EN 60269-1. (matériau) | 1.000 | 4382.20 | 4382.20 |
| mt35amc800aaa | U | Fusible cylindrique, courbe gG, intensité nominale 2 A, pouvoir de coupure 100 kA, taille 8,5x31,5 mm, selon NF EN 60269-1. (matériau) | 1.000 | 580.48 | 580.48 |
| mt33gbg755a | U | Couvercle pour base pour fusibles cylindriques, gamme basique, de couleur blanche. (matériau) | 1.000 | 2343.97 | 2343.97 |
| mt33gbg950a | U | Plaque de finition 1 poste, gamme basique, de couleur blanche. (matériau) | 1.000 | 1698.53 | 1698.53 |
| mo003 | h | Compagnon professionnel III/CP2 électricien. (main-d'œuvre) | 0.245 | 1700.48 | 416.62 |
| % | % | Frais de chantier des unités d'ouvrage | 2 % | 9421.80 | 188.44 |
|  |  | Coûts directs |  |  | 9610.24 |
