# Régulateur de charge

- Propriété du fichier: CYPE INGENIEROS, S.A.
- Format: FIEBDC-3/2002
- Zone géographique: Sénégal
- Devise: XOF
- Coûts indirects: 3.00 %
- Frais généraux: 13.00 %
- Bénéfice: 6.00 %
- TVA: 18.00 %

## T Équipements techniques

### TL Installations électriques

#### TLS Électricité solaire photovoltaïque

**TLS090** U Régulateur de charge.
Régulateur de charge MPPT avec sortie pour les charges, tension nominale 12/24 V avec reconnaissance automatique, intensité de charge nominale 10 A, puissance maximale à 12 V 145 W, puissance maximale à 24 V 290 W, intensité maximale de court-circuit 13 A, tension maximale en circuit ouvert 75 V, efficacité maximale 98%, intensité maximale à la sortie pour les charges 15 A, dimensions 100x113x40 mm, avec port Ethernet, Bluetooth, gestion intelligente de l'accumulateur d'énergie électrique, algorithme de charge de l'accumulateur d'énergie électrique programmable, temporisateur jour/nuit et sonde de température interne. Comprend les accessoires nécessaires à une installation correcte.
Inclut: Montage, fixation et nivellement. Connexion et contrôle de son bon fonctionnement.
Critère pour le métré: Nombre d'unités prévues, selon documentation graphique du Projet.
Critère pour le mémoire: On mesurera le nombre d'unités réellement exécutées selon les spécifications du Projet.

| Code | U | Désignation | Quantité | Prix | Montant |
|---|---|---|---|---|---|
| mt35rfg010a | U | Régulateur de charge MPPT avec sortie pour les charges, tension nominale 12/24 V avec reconnaissance automatique, intensité de charge nominale 10 A, puissance maximale à 12 V 145 W, puissance maximale à 24 V 290 W, intensité maximale de court-circuit 13 A, tension maximale en circuit ouvert 75 V, efficacité maximale 98%, intensité maximale à la sortie pour les charges 15 A, dimensions 100x113x40 mm, avec port Ethernet, Bluetooth, gestion intelligente de l'accumulateur d'énergie électrique, algorithme de charge de l'accumulateur d'énergie électrique programmable, temporisateur jour/nuit et sonde de température interne. (matériau) | 1.000 | 95617.75 | 95617.75 |
| mo003 | h | Compagnon professionnel III/CP2 électricien. (main-d'œuvre) | 0.262 | 1730.31 | 453.34 |
| mo102 | h | Ouvrier professionnel II/OP électricien. (main-d'œuvre) | 0.262 | 988.16 | 258.90 |
| % | % | Frais de chantier des unités d'ouvrage | 2 % | 96329.99 | 1926.60 |
|  |  | Coûts directs |  |  | 98256.59 |
