# Prise de terre avec conducteur nu, placé en boucle au fond de la tranchée

- Propriété du fichier: CYPE INGENIEROS, S.A.
- Format: FIEBDC-3/2002
- Zone géographique: Sénégal
- Devise: XOF
- Coûts indirects: 3.00 %
- Frais généraux: 13.00 %
- Bénéfice: 6.00 %
- TVA: 18.00 %

## T Équipements techniques

### TL Installations électriques

#### TLT Mise à la terre et liaisons équipotentielles

**TLT040** U Prise de terre avec conducteur nu, placé en boucle au fond de la tranchée.
Prise de terre composée de 120 m de conducteur de cuivre nu, placé en boucle au fond de la tranchée, connecté à la barrette de mesure placée en façade. Comprend implantation, excavation de la tranchée, mise en place du conducteur de cuivre nu, remblai avec des terres d'apport et connecté au réseau de terre par une barrette de mesure. Totalement montée, connectée et testée.
Inclut: Implantation. Excavation des tranchées. Mise en place du conducteur de cuivre nu. Connexion du conducteur de terre à la barrette de mesure. Remblayage de la zone excavée.
Critère pour le métré: Nombre d'unités prévues, selon documentation graphique du Projet.
Critère pour le mémoire: On mesurera le nombre d'unités réellement exécutées selon les spécifications du Projet.

| Code | U | Désignation | Quantité | Prix | Montant |
|---|---|---|---|---|---|
| mt35ttc010e | m | Conducteur de cuivre nu, de 25 mm². (matériau) | 120.000 | 4377.65 | 525318.00 |
| mt35tta050 | U | Borne pour connexions électriques à union universelle. (matériau) | 1.000 | 19699.41 | 19699.41 |
| mt35tta080 | U | Barrette de mesure de l'installation électrique, à installer en façade. (matériau) | 1.000 | 14271.13 | 14271.13 |
| mt35www020 | U | Produits complémentaires pour installations de prise de terre. (matériau) | 1.000 | 1006.86 | 1006.86 |
| mq01exn050c | h | Pelleteuse sur pneus, de 85 kW, avec un brise-roche hydraulique. (matériel) | 8.416 | 34716.92 | 292177.60 |
| mq04dua020b | h | Dumper à décharge frontale de 2 t de charge utile. (matériel) | 1.530 | 4951.17 | 7575.29 |
| mq02rod010d | h | Plaque vibrante à guidage manuel, de 300 kg, largeur de travail 70 cm, réversible. (matériel) | 2.295 | 3412.94 | 7832.70 |
| mq02cia020j | h | Camion citerne, de 8 m³ de capacité. (matériel) | 0.153 | 56701.12 | 8675.27 |
| mo003 | h | Compagnon professionnel III/CP2 électricien. (main-d'œuvre) | 0.322 | 1700.48 | 547.55 |
| mo102 | h | Ouvrier professionnel II/OP électricien. (main-d'œuvre) | 0.322 | 971.13 | 312.70 |
| mo113 | h | Ouvrier d'exécution I/OE1 construction. (main-d'œuvre) | 9.343 | 935.45 | 8739.91 |
| % | % | Frais de chantier des unités d'ouvrage | 2 % | 886156.42 | 17723.13 |
|  |  | Coûts directs |  |  | 903879.55 |
