# Tuyauterie pour colonne montante, encastrée dans la paroi verticale

- Propriété du fichier: CYPE INGENIEROS, S.A.
- Format: FIEBDC-3/2002
- Zone géographique: Sénégal
- Devise: XOF
- Coûts indirects: 3.00 %
- Frais généraux: 13.00 %
- Bénéfice: 6.00 %
- TVA: 18.00 %

## T Équipements techniques

### TP Installations de distribution de l'eau

#### TPM Colonnes montantes

**TPM020** m Tuyauterie pour colonne montante, encastrée dans la paroi verticale.
Tuyauterie pour colonne montante de plomberie, encastrée dans la paroi verticale, constituée de tube en acier galvanisé étiré sans soudure, série M, de 3/4" DN 20 mm de diamètre et 2,6 mm d'épaisseur. Comprend le matériau auxiliaire pour le montage et la fixation à l'ouvrage, les accessoires et les pièces spéciales.
Critère d'évaluation économique: Le prix ne comprend pas les travaux auxiliaires de maçonnerie pour installations.
Inclut: Implantation. Mise en place et fixation des tuyaux, des accessoires et des pièces spéciales.
Critère pour le métré: Longueur mesurée selon documentation graphique du Projet.
Critère pour le mémoire: On mesurera la longueur réellement exécutée selon les spécifications du Projet.

| Code | U | Désignation | Quantité | Prix | Montant |
|---|---|---|---|---|---|
| mt08tag400c | U | Matériau auxiliaire pour montage et fixation à l'ouvrage des tuyaux en acier galvanisé, de 3/4" DN 20 mm. (matériau) | 0.400 | 344.19 | 137.68 |
| mt08tag015cd | m | Tube en acier galvanisé étiré sans soudure, série M, de 3/4" DN 20 mm de diamètre et 2,6 mm d'épaisseur, selon NF EN 10255, avec le prix augmenté de 15% pour cause d'accessoires et pièces spéciales. (matériau) | 1.000 | 7916.43 | 7916.43 |
| mt37wwt010e | m | Gaine souple annelée en polypropylène, de 23 mm de diamètre, température de travail jusqu'à 100°C, pour la signalisation et la protection mécanique et contre les agents externes tels que le plâtre, le ciment, la chaux, etc., des tuyaux de conduction d'eau froide et d'E.C.S. (matériau) | 1.000 | 594.48 | 594.48 |
| mo008 | h | Compagnon professionnel III/CP2 plombier. (main-d'œuvre) | 0.325 | 1700.48 | 552.66 |
| mo107 | h | Ouvrier professionnel II/OP plombier. (main-d'œuvre) | 0.325 | 971.13 | 315.62 |
| % | % | Frais de chantier des unités d'ouvrage | 2 % | 9516.87 | 190.34 |
|  |  | Coûts directs |  |  | 9707.21 |
