# Colonne montante

- Propriété du fichier: CYPE INGENIEROS, S.A.
- Format: FIEBDC-3/2002
- Zone géographique: Sénégal
- Devise: XOF
- Coûts indirects: 3.00 %
- Frais généraux: 13.00 %
- Bénéfice: 6.00 %
- TVA: 18.00 %

## T Équipements techniques

### TP Installations de distribution de l'eau

#### TPM Colonnes montantes

**TPM030** U Colonne montante.
Colonne montante de 12 m de longueur, placée superficiellement et fixée au parement, constitué de tube en polyéthylène réticulé (PE-Xa), série 5, de 20 mm de diamètre extérieur, PN=6 atm et 1,9 mm d'épaisseur, fourni en rouleaux; purgeur d'air automatique en laiton et vanne de passage à sphère en laiton nickelé. Comprend le matériau auxiliaire pour le montage et la fixation à l'ouvrage, les accessoires et les pièces spéciales.
Inclut: Implantation. Mise en place et fixation des tuyaux, des accessoires et des pièces spéciales. Montage du purgeur d'air et de la vanne de passage.
Critère pour le métré: Nombre d'unités prévues, selon documentation graphique du Projet.
Critère pour le mémoire: On mesurera le nombre d'unités réellement exécutées selon les spécifications du Projet.

| Code | U | Désignation | Quantité | Prix | Montant |
|---|---|---|---|---|---|
| mt37tpu400b | U | Matériau auxiliaire pour montage et fixation à l'ouvrage des tuyaux en polyéthylène réticulé (PE-Xa), série 5, de 20 mm de diamètre extérieur. (matériau) | 12.000 | 138.01 | 1656.12 |
| mt37tpu010bd | m | Tube en polyéthylène réticulé (PE-Xa), série 5, de 20 mm de diamètre extérieur, PN=6 atm et 1,9 mm d'épaisseur, fourni en rouleaux, selon NF EN ISO 15875-2, avec le prix augmenté de 15% pour cause d'accessoires et pièces spéciales. (matériau) | 12.000 | 3174.12 | 38089.44 |
| mt37sgl020d | U | Purgeur d'air automatique avec flotteur et filet de 1/2" de diamètre, corps et couvercle en laiton, pour une pression maximale de travail de 10 bar et une température maximale de 110°C. (matériau) | 1.000 | 7660.36 | 7660.36 |
| mt37sve010b | U | Vanne à sphère en laiton nickelé à visser de 1/2". (matériau) | 1.000 | 4331.24 | 4331.24 |
| op00ato010 |  | Tournevis. | 1.000 | 0.00 | 0.00 |
| op00mar010 |  | Marteau. | 1.000 | 0.00 | 0.00 |
| op00tal010 |  | Perceuse. | 1.000 | 0.00 | 0.00 |
| mo008 | h | Compagnon professionnel III/CP2 plombier. (main-d'œuvre) | 0.818 | 1700.48 | 1390.99 |
| mo107 | h | Ouvrier professionnel II/OP plombier. (main-d'œuvre) | 0.818 | 971.13 | 794.38 |
| % | % | Frais de chantier des unités d'ouvrage | 2 % | 53922.53 | 1078.45 |
|  |  | Coûts directs |  |  | 55000.98 |
