# Clapet d'aération

- Propriété du fichier: CYPE INGENIEROS, S.A.
- Format: FIEBDC-3/2002
- Zone géographique: Sénégal
- Devise: XOF
- Coûts indirects: 3.00 %
- Frais généraux: 13.00 %
- Bénéfice: 6.00 %
- TVA: 18.00 %

## T Équipements techniques

### TQ Installations d'évacuation des eaux usées

#### TQN Colonnes et descentes

**TQN110** U Clapet d'aération.
Clapet d'aération en PVC, de 90 mm de diamètre, pour conduite de ventilation primaire ou secondaire, connectée à l'extrémité supérieure de la colonne avec assemblage collée avec adhésif. Comprend le liquide nettoyeur et l'adhésif pour les tubes et les accessoires de PVC.
Inclut: Implantation. Montage et connexion.
Critère pour le métré: Nombre d'unités prévues, selon documentation graphique du Projet.
Critère pour le mémoire: On mesurera le nombre d'unités réellement exécutées selon les spécifications du Projet.

| Code | U | Désignation | Quantité | Prix | Montant |
|---|---|---|---|---|---|
| mt36vpq010c | U | Clapet d'aération en PVC, de 90 mm de diamètre, pour conduite de ventilation primaire ou secondaire. (matériau) | 1.000 | 55795.17 | 55795.17 |
| mt36tiq012a | l | Liquide nettoyeur pour collage par adhésif de tubes et accessoires en PVC. (matériau) | 0.008 | 32068.15 | 256.55 |
| mt36tiq013a | kg | Adhésif pour tubes et accessoires en PVC. (matériau) | 0.004 | 40869.83 | 163.48 |
| mo008 | h | Compagnon professionnel III/CP2 plombier. (main-d'œuvre) | 0.261 | 1730.31 | 451.61 |
| mo107 | h | Ouvrier professionnel II/OP plombier. (main-d'œuvre) | 0.261 | 988.16 | 257.91 |
| % | % | Frais de chantier des unités d'ouvrage | 2 % | 56924.72 | 1138.49 |
|  |  | Coûts directs |  |  | 58063.21 |
