# Clapet d'aération

- Propriété du fichier: CYPE INGENIEROS, S.A.
- Format: FIEBDC-3/2002
- Zone géographique: Sénégal
- Devise: XOF
- Coûts indirects: 3.00 %
- Frais généraux: 13.00 %
- Bénéfice: 6.00 %
- TVA: 18.00 %

## T Équipements techniques

### TQ Installations d'évacuation des eaux usées

#### TQN Colonnes et descentes

**TQN110** U Clapet d'aération.
Clapet d'aération en PVC-U, ABS et ASA, de 100 mm de diamètre, de 19 l/s de débit maximum, pour conduite de ventilation primaire ou secondaire, connectée à l'extrémité supérieure de la colonne avec assemblage à pression avec joint élastique.
Inclut: Implantation. Montage et connexion.
Critère pour le métré: Nombre d'unités prévues, selon documentation graphique du Projet.
Critère pour le mémoire: On mesurera le nombre d'unités réellement exécutées selon les spécifications du Projet.

| Code | U | Désignation | Quantité | Prix | Montant |
|---|---|---|---|---|---|
| mt36vpj020kb | U | Clapet d'aération en PVC-U, ABS et ASA, de 100 mm de diamètre, de 19 l/s de débit maximum, pour conduite de ventilation primaire ou secondaire. (matériau) | 1.000 | 80411.29 | 80411.29 |
| mo008 | h | Compagnon professionnel III/CP2 plombier. (main-d'œuvre) | 0.261 | 1700.48 | 443.83 |
| mo107 | h | Ouvrier professionnel II/OP plombier. (main-d'œuvre) | 0.261 | 971.13 | 253.46 |
| % | % | Frais de chantier des unités d'ouvrage | 2 % | 81108.58 | 1622.17 |
|  |  | Coûts directs |  |  | 82730.75 |
