# Terminal d'aération

- Propriété du fichier: CYPE INGENIEROS, S.A.
- Format: FIEBDC-3/2002
- Zone géographique: Sénégal
- Devise: XOF
- Coûts indirects: 3.00 %
- Frais généraux: 13.00 %
- Bénéfice: 6.00 %
- TVA: 18.00 %

## T Équipements techniques

### TQ Installations d'évacuation des eaux usées

#### TQN Colonnes et descentes

**TQN120** U Terminal d'aération.
Terminal de ventilation en polypropylène, de couleur grise, de 50 mm de diamètre et 750 mm de longueur, connecté à l'extrémité supérieure de la colonne avec assemblage à pression avec joint élastique.
Inclut: Implantation. Montage et connexion.
Critère pour le métré: Nombre d'unités prévues, selon documentation graphique du Projet.
Critère pour le mémoire: On mesurera le nombre d'unités réellement exécutées selon les spécifications du Projet.

| Code | U | Désignation | Quantité | Prix | Montant |
|---|---|---|---|---|---|
| mt36voi010a | U | Terminal de ventilation en polypropylène, de couleur grise, de 50 mm de diamètre et 750 mm de longueur. (matériau) | 1.000 | 48484.46 | 48484.46 |
| mo008 | h | Compagnon professionnel III/CP2 plombier. (main-d'œuvre) | 0.196 | 1700.48 | 333.29 |
| mo107 | h | Ouvrier professionnel II/OP plombier. (main-d'œuvre) | 0.196 | 971.13 | 190.34 |
| % | % | Frais de chantier des unités d'ouvrage | 2 % | 49008.09 | 980.16 |
|  |  | Coûts directs |  |  | 49988.25 |
