# Colonne à l'intérieur du bâtiment pour eaux usées et pluviales

- Propriété du fichier: CYPE INGENIEROS, S.A.
- Format: FIEBDC-3/2002
- Zone géographique: Sénégal
- Devise: XOF
- Coûts indirects: 3.00 %
- Frais généraux: 13.00 %
- Bénéfice: 6.00 %
- TVA: 18.00 %

## T Équipements techniques

### TQ Installations d'évacuation des eaux usées

#### TQN Colonnes et descentes

**TQN010** m Colonne à l'intérieur du bâtiment pour eaux usées et pluviales.
Colonne de chute intérieure du réseau d'évacuation d'eaux usées, constituée de tube de PVC, série B, de 110 mm de diamètre et 3,2 mm d'épaisseur; assemblage collée avec adhésif. Comprend le liquide nettoyeur, l'adhésif pour les tubes et les accessoires de PVC, le matériau auxiliaire pour le montage et la fixation à l'ouvrage, les accessoires et les pièces spéciales.
Inclut: Implantation du parcours de la colonne de chute et de la situation des éléments de fixation. Présentation à sec des tubes. Fixation des produits complémentaires pour le montage et la fixation à l'ouvrage. Montage, connexion et contrôle de son bon fonctionnement.
Critère pour le métré: Longueur mesurée selon documentation graphique du Projet.
Critère pour le mémoire: On mesurera la longueur réellement exécutée selon les spécifications du Projet.

| Code | U | Désignation | Quantité | Prix | Montant |
|---|---|---|---|---|---|
| mt36tit400g | U | Matériau auxiliaire pour montage et fixation à l'ouvrage des tuyaux en PVC, série B, de 110 mm de diamètre. (matériau) | 1.000 | 390.03 | 390.03 |
| mt36tit010gi | m | Tube en PVC, série B, de 110 mm de diamètre et 3,2 mm d'épaisseur, selon NF EN 1329-1, avec le prix augmenté de 40% pour cause d'accessoires et pièces spéciales. (matériau) | 1.000 | 6006.44 | 6006.44 |
| mt11var009 | l | Liquide nettoyeur pour collage par adhésif de tubes et accessoires en PVC. (matériau) | 0.032 | 32919.91 | 1053.44 |
| mt11var010 | l | Adhésif pour tubes et accessoires en PVC. (matériau) | 0.016 | 41955.37 | 671.29 |
| op00ato010 |  | Tournevis. | 1.000 | 0.00 | 0.00 |
| op00mar010 |  | Marteau. | 1.000 | 0.00 | 0.00 |
| op00tal010 |  | Perceuse. | 1.000 | 0.00 | 0.00 |
| mo008 | h | Compagnon professionnel III/CP2 plombier. (main-d'œuvre) | 0.196 | 1700.48 | 333.29 |
| mo107 | h | Ouvrier professionnel II/OP plombier. (main-d'œuvre) | 0.098 | 971.13 | 95.17 |
| % | % | Frais de chantier des unités d'ouvrage | 2 % | 8549.66 | 170.99 |
|  |  | Coûts directs |  |  | 8720.65 |
