# Clapet d'aération

- Propriété du fichier: CYPE INGENIEROS, S.A.
- Format: FIEBDC-3/2002
- Zone géographique: Sénégal
- Devise: XOF
- Coûts indirects: 3.00 %
- Frais généraux: 13.00 %
- Bénéfice: 6.00 %
- TVA: 18.00 %

## T Équipements techniques

### TQ Installations d'évacuation des eaux usées

#### TQV Dérivations individuelles

**TQV040** U Clapet d'aération.
Clapet d'aération en PVC-U, ABS et ASA, de 32 mm de diamètre, de 5 l/s de débit maximum, pour conduite de ventilation tertiaire, mise en place via union à pression avec joint élastique.
Inclut: Montage, connexion et contrôle de son bon fonctionnement.
Critère pour le métré: Nombre d'unités prévues, selon documentation graphique du Projet.
Critère pour le mémoire: On mesurera le nombre d'unités réellement exécutées selon les spécifications du Projet.

| Code | U | Désignation | Quantité | Prix | Montant |
|---|---|---|---|---|---|
| mt36vpj020aa | U | Clapet d'aération en PVC-U, ABS et ASA, de 32 mm de diamètre, de 5 l/s de débit maximum, pour conduite de ventilation tertiaire. (matériau) | 1.000 | 51325.18 | 51325.18 |
| mo008 | h | Compagnon professionnel III/CP2 plombier. (main-d'œuvre) | 0.260 | 1700.48 | 442.12 |
| mo107 | h | Ouvrier professionnel II/OP plombier. (main-d'œuvre) | 0.260 | 971.13 | 252.49 |
| % | % | Frais de chantier des unités d'ouvrage | 2 % | 52019.79 | 1040.40 |
|  |  | Coûts directs |  |  | 53060.19 |
