# Canalisation intérieure d'utilisateur

- Propriété du fichier: CYPE INGENIEROS, S.A.
- Format: FIEBDC-3/2002
- Zone géographique: Sénégal
- Devise: XOF
- Coûts indirects: 3.00 %
- Frais généraux: 13.00 %
- Bénéfice: 6.00 %
- TVA: 18.00 %

## T Équipements techniques

### TT Installations de télécommunication

#### TTT Installations intérieures

**TTT020** m Canalisation intérieure d'utilisateur.
Canalisation intérieure d'utilisateur par l'intérieur du logement qui unit le registre de fin de réseau avec les différents registres de prise, constituée de 3 tubes en PVC flexible, renforcés de 20 mm de diamètre, résistance à la compression 320 N, résistance à l'impact 2 joules, pour la pose des câbles. Installation encastrée. Comprend les accessoires, les éléments de fixation et le fil guide.
Critère d'évaluation économique: Le prix ne comprend pas les travaux auxiliaires de maçonnerie pour installations.
Inclut: Implantation du parcours de la canalisation. Mise en place et fixation des tubes. Mise en place du fil guide.
Critère pour le métré: Longueur mesurée selon documentation graphique du Projet.
Critère pour le mémoire: On mesurera la longueur réellement exécutée selon les spécifications du Projet.

| Code | U | Désignation | Quantité | Prix | Montant |
|---|---|---|---|---|---|
| mt35aia020b | m | Tube souple en PVC, transversalement élastique, annelé, doublé, de couleur noire, de 20 mm de diamètre nominal, pour canalisation encastrée dans des parois maçonnées (horizontales et verticales). Résistance à la compression 320 N, résistance à l'impact 2 joules, température de travail -5°C jusqu'à 60°C, avec degré de protection IP547 selon NF EN 60529, propriétés électriques: isolant, non propagateur de la flamme. Selon NF EN 61386-1 et NF EN 61386-22. (matériau) | 3.000 | 594.48 | 1783.44 |
| mt40iva030 | m | Fil guide de polypropylène de 3 mm de diamètre. (matériau) | 3.600 | 148.84 | 535.82 |
| mo001 | h | Compagnon professionnel III/CP2 installateur en télécommunications. (main-d'œuvre) | 0.062 | 1700.48 | 105.43 |
| mo056 | h | Ouvrier professionnel II/OP installateur en télécommunications. (main-d'œuvre) | 0.078 | 971.13 | 75.75 |
| % | % | Frais de chantier des unités d'ouvrage | 2 % | 2500.44 | 50.01 |
|  |  | Coûts directs |  |  | 2550.45 |
