# Ventilateur centrifuge en ligne

- Propriété du fichier: CYPE INGENIEROS, S.A.
- Format: FIEBDC-3/2002
- Zone géographique: Sénégal
- Devise: XOF
- Coûts indirects: 3.00 %
- Frais généraux: 13.00 %
- Bénéfice: 6.00 %
- TVA: 18.00 %

## T Équipements techniques

### TV Climatisation et ventilation

#### TVA Distribution d'air

**TVA060** U Ventilateur centrifuge en ligne.
Ventilateur centrifuge à profil bas, avec moteur pour alimentation monophasée à 230 V et 50 Hz de fréquence, avec protection thermique, isolation classe F, degré de protection IP55 et boîte à bornes ignifuge, de 1130 tr/min, puissance absorbée 520 W, débit maximum de 1670 m³/h, dimensions 520x270 mm et 535 mm de long et niveau de pression sonore de 65 dBA.
Inclut: Implantation. Mise en place et fixation. Connexion et contrôle de son bon fonctionnement.
Critère pour le métré: Nombre d'unités prévues, selon documentation graphique du Projet.
Critère pour le mémoire: On mesurera le nombre d'unités réellement exécutées selon les spécifications du Projet.

| Code | U | Désignation | Quantité | Prix | Montant |
|---|---|---|---|---|---|
| mt42vsp010b | U | Ventilateur centrifuge à profil bas, avec moteur pour alimentation monophasée à 230 V et 50 Hz de fréquence, avec protection thermique, isolation classe F, degré de protection IP55 et boîte à bornes ignifuge, de 1130 tr/min, puissance absorbée 520 W, débit maximum de 1670 m³/h, dimensions 520x270 mm et 535 mm de long et niveau de pression sonore de 65 dBA. (matériau) | 1.000 | 689827.76 | 689827.76 |
| mo011 | h | Compagnon professionnel III/CP2 monteur. (main-d'œuvre) | 5.846 | 1730.31 | 10115.39 |
| mo080 | h | Ouvrier professionnel II/OP monteur. (main-d'œuvre) | 5.846 | 990.05 | 5787.83 |
| % | % | Frais de chantier des unités d'ouvrage | 2 % | 705730.98 | 14114.62 |
|  |  | Coûts directs |  |  | 719845.60 |
