# Pièce pour conduit circulaire

- Propriété du fichier: CYPE INGENIEROS, S.A.
- Format: FIEBDC-3/2002
- Zone géographique: Sénégal
- Devise: XOF
- Coûts indirects: 3.00 %
- Frais généraux: 13.00 %
- Bénéfice: 6.00 %
- TVA: 18.00 %

## T Équipements techniques

### TV Climatisation et ventilation

#### TVA Distribution d'air

**TVA110** U Pièce pour conduit circulaire.
Coude 30° pour conduit circulaire d'acier galvanisé, de 80 mm de diamètre.
Inclut: Mise en place et fixation des pièces spéciales préfabriquées au réseau de conduits.
Critère pour le métré: Nombre d'unités prévues, selon documentation graphique du Projet.
Critère pour le mémoire: On mesurera le nombre d'unités réellement exécutées selon les spécifications du Projet.

| Code | U | Désignation | Quantité | Prix | Montant |
|---|---|---|---|---|---|
| mt42con218aaa | U | Coude 30° pour conduit circulaire d'acier galvanisé, de 80 mm de diamètre. (matériau) | 1.000 | 5335.94 | 5335.94 |
| mo013 | h | Compagnon professionnel III/CP2 monteur de conduits métalliques. (main-d'œuvre) | 0.130 | 1730.31 | 224.94 |
| mo084 | h | Ouvrier professionnel II/OP monteur de conduits métalliques. (main-d'œuvre) | 0.130 | 990.05 | 128.71 |
| % | % | Frais de chantier des unités d'ouvrage | 2 % | 5689.59 | 113.79 |
|  |  | Coûts directs |  |  | 5803.38 |
