# Régulateur de débit d'air

- Propriété du fichier: CYPE INGENIEROS, S.A.
- Format: FIEBDC-3/2002
- Zone géographique: Sénégal
- Devise: XOF
- Coûts indirects: 3.00 %
- Frais généraux: 13.00 %
- Bénéfice: 6.00 %
- TVA: 18.00 %

## T Équipements techniques

### TV Climatisation et ventilation

#### TVA Distribution d'air

**TVA310** U Régulateur de débit d'air.
Régulateur de débit d'air, circulaire, pour systèmes de débit d'air constant, de type automécanique sans apport d'énergie extérieure, avec de différences de pression de 50 à 1000 Pa, pour conduit de 125 mm de diamètre, carcasse de tôle galvanisée, paliers en plastique, registre de régulation avec membrane en polyuréthane agissant comme amortisseur pneumatique, gamme de débits 4:1. Comprend les accessoires de montage et les éléments de fixation.
Inclut: Implantation. Mise en place et fixation. Contrôle de son bon fonctionnement.
Critère pour le métré: Nombre d'unités prévues, selon documentation graphique du Projet.
Critère pour le mémoire: On mesurera le nombre d'unités réellement exécutées selon les spécifications du Projet.

| Code | U | Désignation | Quantité | Prix | Montant |
|---|---|---|---|---|---|
| mt42trx630cqc | U | Régulateur de débit d'air, circulaire, pour systèmes de débit d'air constant, de type automécanique sans apport d'énergie extérieure, avec de différences de pression de 50 à 1000 Pa, pour conduit de 125 mm de diamètre, carcasse de tôle galvanisée, paliers en plastique, registre de régulation avec membrane en polyuréthane agissant comme amortisseur pneumatique, gamme de débits 4:1. (matériau) | 1.000 | 176460.10 | 176460.10 |
| mo005 | h | Compagnon professionnel III/CP2 installateur de climatisation. (main-d'œuvre) | 0.146 | 1730.31 | 252.63 |
| mo104 | h | Ouvrier professionnel II/OP installateur de climatisation. (main-d'œuvre) | 0.146 | 988.16 | 144.27 |
| % | % | Frais de chantier des unités d'ouvrage | 2 % | 176857.00 | 3537.14 |
|  |  | Coûts directs |  |  | 180394.14 |
