# Système de détection de monoxyde de carbone

- Propriété du fichier: CYPE INGENIEROS, S.A.
- Format: FIEBDC-3/2002
- Zone géographique: Sénégal
- Devise: XOF
- Coûts indirects: 3.00 %
- Frais généraux: 13.00 %
- Bénéfice: 6.00 %
- TVA: 18.00 %

## T Équipements techniques

### TV Climatisation et ventilation

#### TVG Ventilation mécanique pour garages

**TVG130** U Système de détection de monoxyde de carbone.
Système de détection automatique de monoxyde de carbone (CO), constitué d'une centrale avec une capacité maximale de 1 zone de détection, détecteur de monoxyde de carbone, et canalisation avec tube de protection placé superficiellement de PVC rigide, blindé. Comprend la câblage avec des conducteurs en cuivre et les accessoires nécessaires pour être correctement installée.
Inclut: Implantation de la canalisation électrique et des éléments qui composent l'installation. Pose et fixation du tube de protection du câblage. Pose des câbles. Montage et connexion des détecteurs et de la centrale. Contrôle de son bon fonctionnement.
Critère pour le métré: Nombre d'unités prévues, selon documentation graphique du Projet.
Critère pour le mémoire: On mesurera le nombre d'unités réellement exécutées selon les spécifications du Projet.

| Code | U | Désignation | Quantité | Prix | Montant |
|---|---|---|---|---|---|
| mt35aia090aa | m | Tube rigide en PVC, branchable, courbable à chaud, de couleur noire, de 16 mm de diamètre nominal, pour climatisation fixe en surface. Résistance à la compression 1250 N, résistance à l'impact 2 joules, température de travail -5°C jusqu'à 60°C, avec degré de protection IP547 selon NF EN 60529, propriétés électriques: isolant, non propagateur de la flamme. Selon NF EN 61386-1 et NF EN 61386-22. Comprend les colliers, les éléments de fixation et les accessoires (courbes, manchons, tés, coudes et courbes flexibles). (matériau) | 20.000 | 1078.56 | 21571.20 |
| mt35cun040ra | m | Câble unipolaire H07V-K, sa tension assignée étant de 450/750 V, réaction au feu classe Eca selon FR EN 50575, avec conducteur multifilaire de cuivre de 1,5 mm² de section, avec isolation de PVC. (matériau) | 55.000 | 166.35 | 9149.25 |
| mt41pig310 | U | Détecteur de monoxyde de carbone, constitué d'un élément sensible aux particules de monoxyde de carbone avec technologie par semi-conducteur, pour alimentation de 13 à 28 Vcc, avec DEL d'activation et indicatrice d'alarme et base interchangeable. (matériau) | 1.000 | 67592.89 | 67592.89 |
| mt41pig300a | U | Centrale de détection automatique de monoxyde de carbone, microtraitée de 1 zone de détection, avec boîte et porte métallique avec serrure, avec module d'alimentation, rectificateur de courant, panneau de contrôle avec écran rétro-illuminé pour indiquer la concentration du gaz en parties par million, ajuster les niveaux de ventilation, l'alarme et la sensibilité de détection, avis et indication de panne. (matériau) | 1.000 | 377285.33 | 377285.33 |
| mt41www020 | U | Produits complémentaires pour installations de détection et d'alarme. (matériau) | 1.000 | 1383.34 | 1383.34 |
| mo006 | h | Compagnon professionnel III/CP2 installateur de réseaux et d'équipements de détection et de sécurité. (main-d'œuvre) | 4.153 | 1700.48 | 7062.09 |
| mo105 | h | Ouvrier professionnel II/OP installateur de réseaux et d'équipements de détection et de sécurité. (main-d'œuvre) | 4.153 | 971.13 | 4033.10 |
| % | % | Frais de chantier des unités d'ouvrage | 2 % | 488077.20 | 9761.54 |
|  |  | Coûts directs |  |  | 497838.74 |
