# Unité extérieure d'air conditionné à condensation par eau, pour système VRF

- Propriété du fichier: CYPE INGENIEROS, S.A.
- Format: FIEBDC-3/2002
- Zone géographique: Sénégal
- Devise: XOF
- Coûts indirects: 3.00 %
- Frais généraux: 13.00 %
- Bénéfice: 6.00 %
- TVA: 18.00 %

## T Équipements techniques

### TV Climatisation et ventilation

#### TVI Système Mitsubishi Heavy Industries à débit de réfrigérant variable

**TVI110** U Unité extérieure d'air conditionné à condensation par eau, pour système VRF.
Combinaison de deux unités extérieures d'air conditionné, système eau-air multisplit KXZW avec débit variable de réfrigérant, contrôle de température variable de réfrigérant VTCC, pompe à chaleur, pour gaz R-410A, alimentation triphasée (400V/50Hz), modèle FDC560KXZWE1 "MITSUBISHI HEAVY INDUSTRIES", constituée de deux unités modèle FDC280KXZWE1, puissance frigorifique nominale 56 kW (température d'entrée de l'eau 30°C, température de bulbe humide de l'air intérieur 19°C), consommation électrique nominale en refroidissement 11,5 kW, puissance calorifique nominale 63 kW (température d'entrée de l'eau 20°C, température de bulbe sec de l'air intérieur 20°C), consommation électrique nominale en chauffage 10,2 kW, de 1100x780x550 mm, 370 kg, niveau sonore 53 dBA, intervalle de capacité connectable entre le 50 et le 150% et détendeur électronique. Comprend les éléments antivibratoires de sol.
Critère d'évaluation économique: Le prix ne comprend ni la canalisation ni le câblage électrique d'alimentation.
Inclut: Implantation. Mise en place et fixation. Connexion aux lignes frigorifiques. Connexion au réseau de conduite d'eau. Connexion au réseau électrique. Connexion au réseau de tout à l'égout. Mise en marche.
Critère pour le métré: Nombre d'unités prévues, selon documentation graphique du Projet.
Critère pour le mémoire: On mesurera le nombre d'unités réellement exécutées selon les spécifications du Projet.

| Code | U | Désignation | Quantité | Prix | Montant |
|---|---|---|---|---|---|
| mt42mhi381c | U | Combinaison de deux unités extérieures d'air conditionné, système eau-air multisplit KXZW avec débit variable de réfrigérant, contrôle de température variable de réfrigérant VTCC, pompe à chaleur, pour gaz R-410A, alimentation triphasée (400V/50Hz), modèle FDC560KXZWE1 "MITSUBISHI HEAVY INDUSTRIES", constituée de deux unités modèle FDC280KXZWE1, puissance frigorifique nominale 56 kW (température d'entrée de l'eau 30°C, température de bulbe humide de l'air intérieur 19°C), consommation électrique nominale en refroidissement 11,5 kW, puissance calorifique nominale 63 kW (température d'entrée de l'eau 20°C, température de bulbe sec de l'air intérieur 20°C), consommation électrique nominale en chauffage 10,2 kW, de 1100x780x550 mm, 370 kg, niveau sonore 53 dBA, intervalle de capacité connectable entre le 50 et le 150% et détendeur électronique. (matériau) | 1.000 | 33687745.58 | 33687745.58 |
| mt42www080 | U | Kit d'amortisseurs antivibration de sol, composé de quatre amortisseurs en caoutchouc, avec leurs vis, écrous et rondelles correspondants. (matériau) | 2.000 | 7004.24 | 14008.48 |
| mt42mhi531a | U | Kit de distribution de la ligne frigorifique pour gaz R-410A, pour combinaison de 2 unités extérieures, système air-air multisplit avec débit variable de réfrigérant, modèle KIT-BM-DOS-2A-1 "MITSUBISHI HEAVY INDUSTRIES", constitué de deux joints, un pour la ligne de liquide et un autre pour la ligne de gaz. (matériau) | 1.000 | 247774.83 | 247774.83 |
| mo005 | h | Compagnon professionnel III/CP2 installateur de climatisation. (main-d'œuvre) | 9.469 | 1700.48 | 16101.85 |
| mo104 | h | Ouvrier professionnel II/OP installateur de climatisation. (main-d'œuvre) | 9.469 | 971.13 | 9195.63 |
| % | % | Frais de chantier des unités d'ouvrage | 2 % | 33974826.37 | 679496.53 |
|  |  | Coûts directs |  |  | 34654322.90 |
