# Unité air-eau de refroidissement, pour installation en intérieur

- Propriété du fichier: CYPE INGENIEROS, S.A.
- Format: FIEBDC-3/2002
- Zone géographique: Sénégal
- Devise: XOF
- Coûts indirects: 3.00 %
- Frais généraux: 13.00 %
- Bénéfice: 6.00 %
- TVA: 18.00 %

## T Équipements techniques

### TV Climatisation et ventilation

#### TVP PAC et roof-top

**TVP050** U Unité air-eau de refroidissement, pour installation en intérieur.
Pompe à chaleur, air-eau, pour refroidissement, puissance frigorifique nominale de 5,8 kW (température d'entrée de l'air: 35°C; température de sortie de l'eau: 7°C, écart de température: 5°C), avec groupe hydraulique (vase d'expansion de 5 l, pression nominale disponible de 220,7 kPa) et ballon tampon de 30 l, débit d'eau nominal de 1 m³/h, débit d'air nominal de 2500 m³/h, pression d'air nominale de 68,67 Pa et puissance sonore de 78,4 dBA; avec pressostat différentiel de débit, filtre, thermomanomètres, vanne de sécurité réglée sur 4 bar et purgeur d'air automatique, avec réfrigérant R-407C, pour installation en intérieur. Totalement montée, connectée et mise en marche par l'entreprise installatrice pour le contrôle de son bon fonctionnement.
Critère d'évaluation économique: Le prix ne comprend pas les éléments antivibratoires de sol.
Inclut: Implantation de l'unité. Mise en place et fixation de l'unité et de ses accessoires. Connecté aux réseaux de conduction d'eau, électrique et de récupération des condensats. Mise en marche.
Critère pour le métré: Nombre d'unités prévues, selon documentation graphique du Projet.
Critère pour le mémoire: On mesurera le nombre d'unités réellement exécutées selon les spécifications du Projet.

| Code | U | Désignation | Quantité | Prix | Montant |
|---|---|---|---|---|---|
| mt42bcc040a | U | Pompe à chaleur, air-eau, pour refroidissement, puissance frigorifique nominale de 5,8 kW (température d'entrée de l'air: 35°C; température de sortie de l'eau: 7°C, écart de température: 5°C), avec groupe hydraulique (vase d'expansion de 5 l, pression nominale disponible de 220,7 kPa) et ballon tampon de 30 l, débit d'eau nominal de 1 m³/h, débit d'air nominal de 2500 m³/h, pression d'air nominale de 68,67 Pa et puissance sonore de 78,4 dBA; avec pressostat différentiel de débit, filtre, thermomanomètres, vanne de sécurité réglée sur 4 bar et purgeur d'air automatique. (matériau) | 1.000 | 4197456.15 | 4197456.15 |
| mt37www050c | U | Manchon antivibration, en caoutchouc, avec filet de 1", pour une pression maximale de travail de 10 bar. (matériau) | 2.000 | 21616.82 | 43233.64 |
| mt37sve010d | U | Vanne à sphère en laiton nickelé à visser de 1". (matériau) | 2.000 | 10641.27 | 21282.54 |
| mo005 | h | Compagnon professionnel III/CP2 installateur de climatisation. (main-d'œuvre) | 8.636 | 1700.48 | 14685.35 |
| mo104 | h | Ouvrier professionnel II/OP installateur de climatisation. (main-d'œuvre) | 8.636 | 971.13 | 8386.68 |
| % | % | Frais de chantier des unités d'ouvrage | 2 % | 4285044.36 | 85700.89 |
|  |  | Coûts directs |  |  | 4370745.25 |
