# Unité extérieure, pompe à chaleur, système air-eau multisplit

- Propriété du fichier: CYPE INGENIEROS, S.A.
- Format: FIEBDC-3/2002
- Zone géographique: Sénégal
- Devise: XOF
- Coûts indirects: 3.00 %
- Frais généraux: 13.00 %
- Bénéfice: 6.00 %
- TVA: 18.00 %

## T Équipements techniques

### TV Climatisation et ventilation

#### TVP PAC et roof-top

**TVP160** U Unité extérieure, pompe à chaleur, système air-eau multisplit.
Unité extérieure, système multisplit, pompe à chaleur avec récupération de chaleur, pour gaz R-410A, avec compresseur scroll, alimentation triphasée (400V/50Hz), puissance calorifique 22,4 kW, avec température de bulbe sec de l'air extérieur 7°C et température de sortie de l'eau de l'unité intérieure 45°C, dimensions 1680x1300x765 mm, poids 331 kg, diamètre de connexion du tuyau de décharge de gaz 5/8", diamètre de connexion du tuyau de succion de gaz 3/4", diamètre de connexion du tuyau de liquide 3/8", longueur maximale de la tuyauterie frigorifique 100 m, différence maximale de hauteur entre l'unité extérieure et l'unité intérieure 40 m, intervalle de fonctionnement de température de l'air extérieur en chauffage de -15 à 20°C, intervalle de fonctionnement de température de l'air extérieur en production d'E.C.S., en combinaison avec unité intérieure, de -15 à 35°C. Totalement montée, connectée et mise en marche par l'entreprise installatrice pour le contrôle de son bon fonctionnement.
Critère d'évaluation économique: Le prix ne comprend pas les éléments antivibratoires de sol.
Inclut: Implantation de l'unité. Mise en place et fixation de l'unité et de ses accessoires. Connecté aux réseaux de conduction d'eau, électrique et de récupération des condensats. Mise en marche.
Critère pour le métré: Nombre d'unités prévues, selon documentation graphique du Projet.
Critère pour le mémoire: On mesurera le nombre d'unités réellement exécutées selon les spécifications du Projet.

| Code | U | Désignation | Quantité | Prix | Montant |
|---|---|---|---|---|---|
| mt42dai354a | U | Unité extérieure, système multisplit, pompe à chaleur avec récupération de chaleur, pour gaz R-410A, avec compresseur scroll, alimentation triphasée (400V/50Hz), puissance calorifique 22,4 kW, avec température de bulbe sec de l'air extérieur 7°C et température de sortie de l'eau de l'unité intérieure 45°C, dimensions 1680x1300x765 mm, poids 331 kg, diamètre de connexion du tuyau de décharge de gaz 5/8", diamètre de connexion du tuyau de succion de gaz 3/4", diamètre de connexion du tuyau de liquide 3/8", longueur maximale de la tuyauterie frigorifique 100 m, différence maximale de hauteur entre l'unité extérieure et l'unité intérieure 40 m, intervalle de fonctionnement de température de l'air extérieur en chauffage de -15 à 20°C, intervalle de fonctionnement de température de l'air extérieur en production d'E.C.S., en combinaison avec unité intérieure, de -15 à 35°C. (matériau) | 1.000 | 12798642.31 | 12798642.31 |
| mo005 | h | Compagnon professionnel III/CP2 installateur de climatisation. (main-d'œuvre) | 2.695 | 1700.48 | 4582.79 |
| mo104 | h | Ouvrier professionnel II/OP installateur de climatisation. (main-d'œuvre) | 2.695 | 971.13 | 2617.20 |
| % | % | Frais de chantier des unités d'ouvrage | 2 % | 12805842.30 | 256116.85 |
|  |  | Coûts directs |  |  | 13061959.15 |
