# Corbeille géothermique

- Propriété du fichier: CYPE INGENIEROS, S.A.
- Format: FIEBDC-3/2002
- Zone géographique: Sénégal
- Devise: XOF
- Coûts indirects: 3.00 %
- Frais généraux: 13.00 %
- Bénéfice: 6.00 %
- TVA: 18.00 %

## T Équipements techniques

### TV Climatisation et ventilation

#### TVS Géothermie

**TVS040** U Corbeille géothermique.
Corbeille géothermique, de 2 m de hauteur, constituée de tube en polyéthylène réticulé (PE-Xa) de 32 mm de diamètre et 2,9 mm d'épaisseur, SDR11, de 150 m de longueur, disposé en forme de boucle, avec tronçon de tuyauterie de connexion au collecteur, de 20 m de longueur, ne comprend pas l'excavation ni le remblai. Comprend, les connexions des conduites et les arrêts. Totalement montée, connectée et testée.
Inclut: Implantation de la corbeille. Mise en place de la corbeille. Connexion de tous les circuits. Chargement des décombres dans le camion ou la benne.
Critère pour le métré: Nombre d'unités prévues, selon documentation graphique du Projet.
Critère pour le mémoire: On mesurera le nombre d'unités réellement exécutées selon les spécifications du Projet.

| Code | U | Désignation | Quantité | Prix | Montant |
|---|---|---|---|---|---|
| mt37sgu010a | U | Corbeille géothermique, de 2 m de hauteur, constituée de tube en polyéthylène réticulé (PE-Xa) de 32 mm de diamètre et 2,9 mm d'épaisseur, SDR11, de 150 m de longueur, disposé en forme de boucle, avec tronçon de tuyauterie de connexion au collecteur, de 20 m de longueur. (matériau) | 1.000 | 1480642.89 | 1480642.89 |
| mo004 | h | Compagnon professionnel III/CP2 chauffagiste. (main-d'œuvre) | 0.301 | 1730.31 | 520.82 |
| mo103 | h | Ouvrier professionnel II/OP chauffagiste. (main-d'œuvre) | 0.301 | 988.16 | 297.44 |
| % | % | Frais de chantier des unités d'ouvrage | 2 % | 1481461.15 | 29629.22 |
|  |  | Coûts directs |  |  | 1511090.37 |
