# Thermostat de zone

- Propriété du fichier: CYPE INGENIEROS, S.A.
- Format: FIEBDC-3/2002
- Zone géographique: Sénégal
- Devise: XOF
- Coûts indirects: 3.00 %
- Frais généraux: 13.00 %
- Bénéfice: 6.00 %
- TVA: 18.00 %

## T Équipements techniques

### TV Climatisation et ventilation

#### TVZ Système multizone Airzone

**TVZ130** U Thermostat de zone.
Interface de contrôle d'utilisateur, Lite AZRA6LITERB "AIRZONE", écran led, avec boutons tactiles capacitifs, en acier y verre, communication par radio, montage en surface, couleur blanche, pour contrôle de la mise en marche et de l'arrêt de la zone, contrôle de la température de consigne, par paliers de 1°C/2°F et lecture de la température ambiante et de l'humidité relative de zone.
Inclut: Implantation. Mise en place et fixation. Connexion.
Critère pour le métré: Nombre d'unités prévues, selon documentation graphique du Projet.
Critère pour le mémoire: On mesurera le nombre d'unités réellement exécutées selon les spécifications du Projet.

| Code | U | Désignation | Quantité | Prix | Montant |
|---|---|---|---|---|---|
| mt42air652nw | U | Interface de contrôle d'utilisateur, Lite AZRA6LITERB "AIRZONE", écran led, avec boutons tactiles capacitifs, en acier y verre, communication par radio, montage en surface, couleur blanche, pour contrôle de la mise en marche et de l'arrêt de la zone, contrôle de la température de consigne, par paliers de 1°C/2°F et lecture de la température ambiante et de l'humidité relative de zone. (matériau) | 1.000 | 116445.41 | 116445.41 |
| mo005 | h | Compagnon professionnel III/CP2 installateur de climatisation. (main-d'œuvre) | 0.130 | 1700.48 | 221.06 |
| mo104 | h | Ouvrier professionnel II/OP installateur de climatisation. (main-d'œuvre) | 0.104 | 971.13 | 101.00 |
| % | % | Frais de chantier des unités d'ouvrage | 2 % | 116767.47 | 2335.35 |
|  |  | Coûts directs |  |  | 119102.82 |
