# Système de contrôle centralisé UNO

- Propriété du fichier: CYPE INGENIEROS, S.A.
- Format: FIEBDC-3/2002
- Zone géographique: Sénégal
- Devise: XOF
- Coûts indirects: 3.00 %
- Frais généraux: 13.00 %
- Bénéfice: 6.00 %
- TVA: 18.00 %

## T Équipements techniques

### TV Climatisation et ventilation

#### TVZ Système multizone Airzone

**TVZ070** U Système de contrôle centralisé UNO.
Système de contrôle d'une zone dans une installation de climatisation, Pack UNO AZUN6PCMVATHCB "AIRZONE", constitué d'une centrale de système UNO AZUN6CCMVAC pour le contrôle d'un registre motorisé ou d'une électrovanne, avec connexion par câble, entrée pour détection de fenêtre ouverte, entrée pour détection de présence et sortie d'alimentation pour élément motorisé, un thermostat Think AZUN6THINKRB pour contrôle de la température de consigne, avec lecture de température ambiante et humaine relative, écran de teinte électronique de 2,7" avec boutons tactiles capacitifs, en acier y verre, connexion par câble, montage en surface, couleur blanche, câble électrique AZX6CABLEBUS10 de 10 m de longueur, avec conducteur en cuivre électrolytique recuit sans étamage, de 2x0,5+2x0,22 mm² de section et isolation de PVC/A.
Inclut: Implantation. Mise en place et fixation de la centrale du système. Mise en place et fixation des accessoires. Pose et fixation du tube de protection du câblage. Pose du câblage. Connexion électrique.
Critère pour le métré: Nombre d'unités prévues, selon documentation graphique du Projet.
Critère pour le mémoire: On mesurera le nombre d'unités réellement exécutées selon les spécifications du Projet.

| Code | U | Désignation | Quantité | Prix | Montant |
|---|---|---|---|---|---|
| mt42air405a | U | Système de contrôle d'une zone dans une installation de climatisation, Pack UNO AZUN6PCMVATHCB "AIRZONE", constitué d'une centrale de système UNO AZUN6CCMVAC pour le contrôle d'un registre motorisé ou d'une électrovanne, avec connexion par câble, entrée pour détection de fenêtre ouverte, entrée pour détection de présence et sortie d'alimentation pour élément motorisé, un thermostat Think AZUN6THINKRB pour contrôle de la température de consigne, avec lecture de température ambiante et humaine relative, écran de teinte électronique de 2,7" avec boutons tactiles capacitifs, en acier y verre, connexion par câble, montage en surface, couleur blanche, câble électrique AZX6CABLEBUS10 de 10 m de longueur, avec conducteur en cuivre électrolytique recuit sans étamage, de 2x0,5+2x0,22 mm² de section et isolation de PVC/A. (matériau) | 1.000 | 141835.77 | 141835.77 |
| mo005 | h | Compagnon professionnel III/CP2 installateur de climatisation. (main-d'œuvre) | 0.260 | 1700.48 | 442.12 |
| mo104 | h | Ouvrier professionnel II/OP installateur de climatisation. (main-d'œuvre) | 0.208 | 971.13 | 202.00 |
| % | % | Frais de chantier des unités d'ouvrage | 2 % | 142479.89 | 2849.60 |
|  |  | Coûts directs |  |  | 145329.49 |
