# Raccordement du branchement du bâtiment au réseau communal d'assainissement à travers un regard de visite

- Propriété du fichier: CYPE Ingenieros S.A.
- Format: FIEBDC-3/2016
- Logiciel: Générateur de prix de la construction. CYPE Ingenieros, S.A.
- Date: 29/08/2025
- Zone géographique: Sénégal
- Devise: XOF
- Coûts indirects: 3 %
- Frais généraux: 13 %
- Bénéfice: 6 %
- TVA: 18 %

## A VRD et aménagements extérieurs

### AA Assainissement

#### AAR Raccordements

**AAR020** U Raccordement du branchement du bâtiment au réseau communal d'assainissement à travers un regard de visite.
Raccordement du branchement du bâtiment au réseau communal d'assainissement à travers un regard de visite. Comprend le joint flexible pour le raccord du branchement et le mortier de ciment pour le repassage à l'intérieur du regard.
Critère d'évaluation économique: Le prix ne comprend ni l'excavation ni le regard de visite.
Inclut: Implantation et tracé de la connexion dans le regard de visite. Rupture du regard de visite avec compresseur. Montage, connexion et contrôle de son bon fonctionnement.
Critère pour le métré: Nombre d'unités prévues, selon documentation graphique du Projet.
Critère pour le mémoire: On mesurera le nombre d'unités réellement exécutées selon les spécifications du Projet.

| Code | U | Désignation | Quantité | Prix | Montant |
|---|---|---|---|---|---|
| mt08aaa010a | m³ | Eau. (matériau) | 0.013 | 1094.14 | 14.224 |
| mt01arg005a | t | Sable de carrière, pour mortier confectionné sur le chantier. (matériau) | 0.106 | 11700.96 | 1240.302 |
| mt08cem000a | kg | Ciment gris en sacs. (matériau) | 16.25 | 79.51 | 1292.038 |
| mt11var200 | U | Matériau pour exécution d'un joint flexible dans le raccord de l'arrivée au puits à tampon amovible. (matériau) | 1 | 13558.55 | 13558.550 |
| mq05pdm110 | h | Compresseur portable diesel moyenne pression 10 m³/min. (matériel) | 1.159 | 3711.27 | 4301.362 |
| mq05mai030 | h | Marteau pneumatique. (matériel) | 2.318 | 2188.15 | 5072.132 |
| mq06hor010 | h | Bétonnière électrique avec une capacité de gâchage de 160 l. (matériel) | 0.053 | 1652.03 | 87.558 |
| mo020 | h | Compagnon professionnel III/CP2 construction. (main-d'œuvre) | 4.184 | 1757.7 | 7354.217 |
| mo112 | h | Ouvrier d'exécution I/OE2 construction. (main-d'œuvre) | 7.001 | 1010.04 | 7071.290 |
| % | % | Frais de chantier des unités d'ouvrage | 2 % | 39991.673 | 799.833 |
|  |  | Coûts directs |  |  | 40791.506 |

Déchets:
- pose: mt01arg005a Sable de carrière, pour mortier confectionné sur le chantier; facteur de déchet 0.00501329
- pose: mt08cem000a Ciment gris en sacs; facteur de déchet 0.00756

## Ressources

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
