# Chaise haute pour secouriste

- Propriété du fichier: CYPE Ingenieros S.A.
- Format: FIEBDC-3/2016
- Logiciel: Générateur de prix de la construction. CYPE Ingenieros, S.A.
- Date: 15/04/2024
- Zone géographique: Sénégal
- Devise: XOF
- Coûts indirects: 3 %
- Frais généraux: 13 %
- Bénéfice: 6 %
- TVA: 18 %

## A VRD et aménagements extérieurs

### AB Bassins et équipements de piscine

#### ABA Accessoires

**ABA070** U Chaise haute pour secouriste.
Chaise haute pour sauveteur de piscine, en tube de 43 mm de diamètre, en acier inoxydable AISI 304L, finition polie brillante, avec marches, plateforme, siège en plastique et base sur roues.
Inclut: Montage et fixation des composants.
Critère pour le métré: Nombre d'unités prévues, selon documentation graphique du Projet.
Critère pour le mémoire: On mesurera le nombre d'unités réellement exécutées selon les spécifications du Projet.

| Code | U | Désignation | Quantité | Prix | Montant |
|---|---|---|---|---|---|
| mt47pep060a | U | Chaise haute pour sauveteur de piscine, en tube de 43 mm de diamètre, en acier inoxydable AISI 304L, finition polie brillante, avec marches, plateforme, siège en plastique et base sur roues. (matériau) | 1 | 1956703.2 | 1956703.200 |
| mo080 | h | Ouvrier professionnel II/OP monteur. (main-d'œuvre) | 1.35 | 972.98 | 1313.523 |
| % | % | Frais de chantier des unités d'ouvrage | 2 % | 1958016.723 | 39160.334 |
|  |  | Coûts directs |  |  | 1997177.057 |

## Ressources

**mt47pep060a** U Chaise haute pour sauveteur de piscine
Données techniques: Coût énergétique 2812.859 MJ; Émission de CO2 383.241 kg
Déchets:
- emballage: re150101 Emballages en papier et en carton. (composant de déchet); quantité 1.584 kg; Code CED 15 01 01; Masse de l'élément 1 kg; Volume 0.001333 m3
