# Supplément dû à l'augmentation de l'énergie par choc

- Propriété du fichier: CYPE Ingenieros S.A.
- Format: FIEBDC-3/2016
- Logiciel: Générateur de prix de la construction. CYPE Ingenieros, S.A.
- Date: 15/04/2024
- Zone géographique: Sénégal
- Devise: XOF
- Coûts indirects: 3 %
- Frais généraux: 13 %
- Bénéfice: 6 %
- TVA: 18 %

## A VRD et aménagements extérieurs

### AT Terrassement

#### ATC Consolidation du terrain

**ATC050** m² Supplément dû à l'augmentation de l'énergie par choc.
Supplément dû à l'application de l'augmentation de 250 kN·m, de l'énergie par choc appliquée par l'équipement de compactage dynamique du terrain.
Critère pour le métré: Surface mesurée en projection horizontale, selon documentation graphique du Projet.
Critère pour le mémoire: On mesurera, en projection horizontale, la surface réellement exécutée selon les spécifications du Projet.

| Code | U | Désignation | Quantité | Prix | Montant |
|---|---|---|---|---|---|
| mq02din020 | h | Équipement pour compactage dynamique à l'aide d'une masse. (matériel) | 0.003 | 73008.34 | 219.025 |
| mq02din030 | h | Équipement de contrôle de la pénétration dynamique et les assises. (matériel) | 0.001 | 70186.59 | 70.187 |
| mq01mot020b | h | Motoniveleuse de 147 kW, équipée d'un ripper. (matériel) | 0.001 | 47540.81 | 47.541 |
| mq02rov010i | h | Compacteur monocylindrique vibrant autopropulsé, de 129 kW, de 16,2 t, largeur de travail 213,4 cm. (matériel) | 0.001 | 33274.83 | 33.275 |
| mo020 | h | Compagnon professionnel III/CP2 construction. (main-d'œuvre) | 0.003 | 1654.86 | 4.965 |
| mo113 | h | Ouvrier d'exécution I/OE1 construction. (main-d'œuvre) | 0.007 | 935.45 | 6.548 |
| mo112 | h | Ouvrier d'exécution I/OE2 construction. (main-d'œuvre) | 0.006 | 950.76 | 5.705 |
| % | % | Frais de chantier des unités d'ouvrage | 2 % | 387.246 | 7.745 |
|  |  | Coûts directs |  |  | 394.991 |
