# Fouille en tranchées, en puits et en rigoles, à l'intérieur d'un bâtiment

- Propriété du fichier: CYPE Ingenieros S.A.
- Format: FIEBDC-3/2016
- Logiciel: Générateur de prix de la construction. CYPE Ingenieros, S.A.
- Date: 15/04/2024
- Zone géographique: Sénégal
- Devise: XOF
- Coûts indirects: 3 %
- Frais généraux: 13 %
- Bénéfice: 6 %
- TVA: 18 %

## A VRD et aménagements extérieurs

### AT Terrassement

#### ATF Déblais

**ATF100** m³ Fouille en tranchées, en puits et en rigoles, à l'intérieur d'un bâtiment.
Fouilles en tranchées, en puits et en rigoles sous dallage béton, préalablement démoli, de 0,5 m de profondeur maximale, dans un sol de limon, avec des moyens manuels, pour emplacement postérieur du réseau d'assainissement en travaux de réhabilitation, et le chargement manuel sur le camion.
Critère d'évaluation économique: Le prix ne comprend pas le transport des matériaux excavés.
Inclut: Implantation générale et fixation des points et des niveaux de référence. Excavation en couches horizontales successives et extraction des terres. Modelage des fonds et des côtés à la main, avec extraction des terres. Chargement manuel dans le camion ou la benne des matériaux excavés.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.

| Code | U | Désignation | Quantité | Prix | Montant |
|---|---|---|---|---|---|
| mo113 | h | Ouvrier d'exécution I/OE1 construction. (main-d'œuvre) | 2.459 | 935.45 | 2300.272 |
| % | % | Frais de chantier des unités d'ouvrage | 2 % | 2300.272 | 46.005 |
|  |  | Coûts directs |  |  | 2346.277 |

Déchets:
- excavation: ruo170504 Terre et pierres distinctes de celles spécifiées dans le code 17 05 03. (composant de déchet); quantité 1720 kg; Code CED 17 05 04; Masse de l'élément 1 kg; Volume 0.000625 m3
