# Pré-installation d'un compteur d'arrosage

- Propriété du fichier: CYPE Ingenieros S.A.
- Format: FIEBDC-3/2016
- Logiciel: Générateur de prix de la construction. CYPE Ingenieros, S.A.
- Date: 15/04/2024
- Zone géographique: Sénégal
- Devise: XOF
- Coûts indirects: 3 %
- Frais généraux: 13 %
- Bénéfice: 6 %
- TVA: 18 %

## A VRD et aménagements extérieurs

### AV Espaces verts et mobilier urbain

#### AVA Arrosage

**AVA020** U Pré-installation d'un compteur d'arrosage.
Pré-installation d'un compteur d'arrosage de 3" DN 80 mm, placé dans un coffre préfabriqué, connecté à la branche d'arrivée et à la branche d'approvisionnement et de distribution, constituée de deux vannes d'isolement à opercule en laiton fondu; robinet de purge et clapet de non retour. Comprend fermeture spéciale à carré de manoeuvre et les produits complémentaires.
Critère d'évaluation économique: Le prix ne comprend pas le compteur.
Inclut: Implantation. Mise en place et fixation des accessoires et des pièces spéciales. Connexion et contrôle de son bon fonctionnement.
Critère pour le métré: Nombre d'unités prévues, selon documentation graphique du Projet.
Critère pour le mémoire: On mesurera le nombre d'unités réellement exécutées selon les spécifications du Projet.

| Code | U | Désignation | Quantité | Prix | Montant |
|---|---|---|---|---|---|
| mt37svc010u | U | Vanne à opercule en laiton fondu, à visser, de 3". (matériau) | 2 | 69987.81 | 139975.620 |
| mt37sgl010c | U | Robinet de purge de 25 mm. (matériau) | 1 | 5813.52 | 5813.520 |
| mt37svr010h | U | Clapet de non retour en laiton à visser de 3". (matériau) | 1 | 67328.21 | 67328.210 |
| mt37cir010d | U | Armoire en fibre de verre de 100x70x40 cm pour abriter un compteur individuel d'eau de 80 à 100 mm, pourvu d'une serrure spéciale pour carré de manoeuvre. (matériau) | 1 | 207850.68 | 207850.680 |
| mt37www010 | U | Produits complémentaires pour installations de plomberie. (matériau) | 1 | 1225.74 | 1225.740 |
| mo008 | h | Compagnon professionnel III/CP2 plombier. (main-d'œuvre) | 2.088 | 1700.48 | 3550.602 |
| mo107 | h | Ouvrier professionnel II/OP plombier. (main-d'œuvre) | 1.044 | 971.13 | 1013.860 |
| % | % | Frais de chantier des unités d'ouvrage | 4 % | 426758.232 | 17070.329 |
|  |  | Coûts directs |  |  | 443828.561 |

## Ressources

**mt37svc010u** U Vanne à opercule en laiton fondu, à visser, de 3"
Données techniques: Coût énergétique 1475.919 MJ; Émission de CO2 99.181 kg
Déchets:
- emballage: re150101 Emballages en papier et en carton. (composant de déchet); quantité 0.072 kg; Code CED 15 01 01; Masse de l'élément 1 kg; Volume 0.001333 m3

**mt37sgl010c** U Robinet de purge de 25 mm
Données techniques: Coût énergétique 0.039 MJ; Émission de CO2 0.061 kg
Déchets:
- emballage: re150101 Emballages en papier et en carton; quantité 0.072 kg

**mt37svr010h** U Clapet de non retour en laiton à visser de 3"
Données techniques: Coût énergétique 2386.045 MJ; Émission de CO2 160.305 kg
Déchets:
- emballage: re150101 Emballages en papier et en carton; quantité 0.072 kg
