# Pré-installation d'un compteur d'arrosage

- Propriété du fichier: CYPE Ingenieros S.A.
- Format: FIEBDC-3/2016
- Logiciel: Générateur de prix de la construction. CYPE Ingenieros, S.A.
- Date: 15/04/2024
- Zone géographique: Sénégal
- Devise: XOF
- Coûts indirects: 3 %
- Frais généraux: 13 %
- Bénéfice: 6 %
- TVA: 18 %

## A VRD et aménagements extérieurs

### AV Espaces verts et mobilier urbain

#### AVA Arrosage

**AVA020** U Pré-installation d'un compteur d'arrosage.
Pré-installation d'un compteur d'arrosage de 3/4" DN 20 mm, placé dans une niche, connecté à la branche d'arrivée et à la branche d'approvisionnement et de distribution, constituée de deux vannes d'isolement à sphère en laiton nickelé; robinet de purge et clapet de non retour. Comprend cadre et couvercle en fonte ductile pour accès et les produits complémentaires.
Critère d'évaluation économique: Le prix ne comprend pas le compteur.
Inclut: Implantation. Mise en place et fixation des accessoires et des pièces spéciales. Connexion et contrôle de son bon fonctionnement.
Critère pour le métré: Nombre d'unités prévues, selon documentation graphique du Projet.
Critère pour le mémoire: On mesurera le nombre d'unités réellement exécutées selon les spécifications du Projet.

| Code | U | Désignation | Quantité | Prix | Montant |
|---|---|---|---|---|---|
| mt37sve010c | U | Vanne à sphère en laiton nickelé à visser de 3/4". (matériau) | 2 | 6394.95 | 12789.900 |
| mt37sgl010b | U | Robinet de purge de 20 mm. (matériau) | 1 | 5288.2 | 5288.200 |
| mt37svr010b | U | Clapet de non retour en laiton à visser de 3/4". (matériau) | 1 | 5717.21 | 5717.210 |
| mt37aar010a | U | Cadre et couvercle en fonte ductile de 30x30 cm, selon la Compagnie Fournisseur. (matériau) | 1 | 15277.99 | 15277.990 |
| mt37www010 | U | Produits complémentaires pour installations de plomberie. (matériau) | 1 | 1225.74 | 1225.740 |
| mo008 | h | Compagnon professionnel III/CP2 plombier. (main-d'œuvre) | 1.149 | 1700.48 | 1953.852 |
| mo107 | h | Ouvrier professionnel II/OP plombier. (main-d'œuvre) | 0.574 | 971.13 | 557.429 |
| % | % | Frais de chantier des unités d'ouvrage | 4 % | 42810.321 | 1712.413 |
|  |  | Coûts directs |  |  | 44522.734 |

## Ressources

**mt37sve010c** U Vanne à sphère en laiton nickelé à visser de 3/4"
Données techniques: Coût énergétique 720.409 MJ; Émission de CO2 48.441 kg
Déchets:
- emballage: re150101 Emballages en papier et en carton. (composant de déchet); quantité 0.072 kg; Code CED 15 01 01; Masse de l'élément 1 kg; Volume 0.001333 m3

**mt37sgl010b** U Robinet de purge de 20 mm
Données techniques: Coût énergétique 0.039 MJ; Émission de CO2 0.061 kg
Déchets:
- emballage: re150101 Emballages en papier et en carton; quantité 0.072 kg

**mt37svr010b** U Clapet de non retour en laiton à visser de 3/4"
Données techniques: Coût énergétique 737.979 MJ; Émission de CO2 49.621 kg
Déchets:
- emballage: re150101 Emballages en papier et en carton; quantité 0.072 kg

**mt37aar010a** U Cadre et couvercle en fonte ductile de 30x30 cm, selon la Compagnie Fournisseur
Données techniques: Coût énergétique 101.805 MJ; Émission de CO2 6.403 kg
Déchets:
- emballage: re150101 Emballages en papier et en carton; quantité 0.072 kg
