# Bouche d'arrosage

- Propriété du fichier: CYPE Ingenieros S.A.
- Format: FIEBDC-3/2016
- Logiciel: Générateur de prix de la construction. CYPE Ingenieros, S.A.
- Date: 15/04/2024
- Zone géographique: Sénégal
- Devise: XOF
- Coûts indirects: 3 %
- Frais généraux: 13 %
- Bénéfice: 6 %
- TVA: 18 %

## A VRD et aménagements extérieurs

### AV Espaces verts et mobilier urbain

#### AVA Arrosage

**AVA050** U Bouche d'arrosage.
Bouche d'arrosage type jardin, en laiton, connexion de 3/4" de diamètre, avec prise filetée pour le couplage du tuyau de 3/4" de diamètre, enterrée. Comprend les accessoires de connexion à la tuyauterie d'approvisionnement et de distribution.
Inclut: Installation dans le terrain et connexion hydraulique à la tuyauterie d'approvisionnement et distribution. Remplissage de la tranchée. Nettoyage hydraulique de l'unité.
Critère pour le métré: Nombre d'unités prévues, selon documentation graphique du Projet.
Critère pour le mémoire: On mesurera le nombre d'unités réellement exécutées selon les spécifications du Projet.

| Code | U | Désignation | Quantité | Prix | Montant |
|---|---|---|---|---|---|
| mt48wwg110b | U | Bouche d'arrosage type jardin, en laiton, connexion de 3/4" de diamètre. (matériau) | 1 | 22512.03 | 22512.030 |
| mt48wwg111a | U | Prise filetée pour bouche d'arrosage et connexion pour le couplage du tuyau de 3/4" de diamètre. (matériau) | 1 | 18760.03 | 18760.030 |
| mt37tpj023dc | U | Collier de prise en charge en PP avec deux vis, pour tube de 40 mm de diamètre extérieur, avec prise pour connexion filetée de 1" de diamètre, PN=16 atm, avec joints élastiques en EPDM, selon NF EN ISO 15874-3. (matériau) | 1 | 2794.08 | 2794.080 |
| mt37tpa030ba | m | Tube en polyéthylène PE 40 de couleur noire avec des bandes de couleur bleue, de 25 mm de diamètre extérieur et 3,5 mm d'épaisseur, PN=10 atm, selon NF EN 12201-2. (matériau) | 1 | 1462.13 | 1462.130 |
| mo008 | h | Compagnon professionnel III/CP2 plombier. (main-d'œuvre) | 0.248 | 1700.48 | 421.719 |
| mo107 | h | Ouvrier professionnel II/OP plombier. (main-d'œuvre) | 0.248 | 971.13 | 240.840 |
| % | % | Frais de chantier des unités d'ouvrage | 2 % | 46190.829 | 923.817 |
|  |  | Coûts directs |  |  | 47114.646 |

Déchets:
- pose: mt37tpj023dc; facteur de déchet 0.0275
- pose: mt37tpa030ba; facteur de déchet 0.044

## Ressources

**mt37tpj023dc** U Collier de prise en charge en PP avec deux vis
Données techniques: Coût énergétique 36.833 MJ; Émission de CO2 1.858 kg; Code CED 17 02 03; Masse de l'élément 0.38 kg; Volume 0.000633 m3
Déchets:
- emballage: re150101 Emballages en papier et en carton. (composant de déchet); quantité 0.035 kg; Code CED 15 01 01; Masse de l'élément 1 kg; Volume 0.001333 m3

**mt37tpa030ba** m Tube en polyéthylène PE 40 de couleur noire avec des bandes de couleur bleue
Données techniques: Coût énergétique 31.471 MJ; Émission de CO2 0.849 kg; Code CED 17 02 03; Masse de l'élément 0.19 kg; Volume 0.000317 m3
Déchets:
- emballage: re170201 Bois. (composant de déchet); quantité 0.04 kg; Code CED 17 02 01; Masse de l'élément 1 kg; Volume 0.000909 m3
